# Partició envidrada lliscant, sense perfils verticals

- Propietat de l'arxiu: CYPE INGENIEROS, S.A.
- Format: FIEBDC-3/2002
- Divisa: EUR
- Costos indirectes: 3.00 %
- IVA: 21.00 %

## F Façanes i particions

### FU Tancaments envidrats i particions de vidre

#### FUD Particions envidrades

**FUD010** U Partició envidrada lliscant, sense perfils verticals.
Partició envidrada, sistema lliscant, model 1 panell fix + 2 panells lliscants sense perfils verticals, de 3 m d'amplada i 2,5 m d'altura total, formada per perfils superiors anoditzat color plata mate, d'alumini, un panell fix amb guia inferior i dos panells lliscants amb kit d'accessoris per al guiat inferior, amb vidre incolor trempat de seguretat, de 10 mm d'espessor, amb els cantells polits. Inclús junts, cargols d'acer inoxidable, anella tirador, kit de parada suau i pinces de subjecció de les fulles.
Inclou: Replanteig. Muntatge del perfil superior. Muntatge del perfil inferior. Muntatge de les fulles de vidre. Muntatge dels complements.
Criteri d'amidament de projecte: Nombre d'unitats previstes, segons documentació gràfica de Projecte.
Criteri de mesura d'obra: Es mesurarà el nombre d'unitats realment executades segons especificacions de Projecte.

| Codi | Ut | Descripció | Rendiment | Preu | Import |
|---|---|---|---|---|---|
| mt21csy040aaa | m² | Partició envidrada, 1 panell fix + 2 panells lliscants, sense perfils verticals, formada per perfils superiors anoditzat color plata mate, d'alumini, un panell fix amb guia inferior i dos panells lliscants amb kit d'accessoris per al guiat inferior, amb vidre incolor trempat de seguretat, de 10 mm d'espessor, amb els cantells polits. Inclús junts, cargolam d'acer inoxidable i pinces de subjecció de fulles. (material) | 7.500 | 277.09 | 2078.18 |
| mt21csy045w | U | Tirador per a fulla mòbil, de llautó, acabat alumini mat, per a partició envidrada sense perfils verticals. (material) | 1.000 | 18.86 | 18.86 |
| mt21csy045a | U | Kit de parada suau amb amortiment hidràulic, d'ABS i acer, per a partició envidrada sense perfils verticals. (material) | 1.000 | 131.46 | 131.46 |
| op00ato010 |  | Tornavís. | 1.000 | 0.00 | 0.00 |
| mo011 | h | Oficial 1ª muntador. (mà d'obra) | 6.088 | 29.34 | 178.62 |
| mo080 | h | Ajudant muntador. (mà d'obra) | 6.088 | 25.28 | 153.90 |
| % | % | Costos directes complementaris | 2 % | 2561.02 | 51.22 |
|  |  | Costos directes |  |  | 2612.24 |
