# Folrat de conductes per a instal·lacions, amb plaques de guix laminat, sistema "KNAUF"

- Propietat de l'arxiu: CYPE INGENIEROS, S.A.
- Format: FIEBDC-3/2002
- Divisa: EUR
- Costos indirectes: 3.00 %
- IVA: 21.00 %

## H Acabaments i ajudes

### HF Folrats

#### HFI De conductes

**HFI021** m Folrat de conductes per a instal·lacions, amb plaques de guix laminat, sistema "KNAUF".
Folrat de conductes per a instal·lacions, en un racó de l'envà, de 50 cm de longitud i 25 cm d'amplada, realitzat amb plaques de guix laminat disposades en una cara i estructura simple autoportant, sistema K251.es, compost de: entramat autoportant de perfils de xapa d'acer galvanitzat de 48 mm d'amplada, constituït per canals i muntants separats 500 mm longitudinalment i 250 mm transversalment, amb una disposició normal "N"; dues plaques tipus Fireboard GM-F disposades horitzontalment en la cara exterior de l'envà, de 25 mm d'espessor cada placa; aïllament acústic col·locat entre els perfils, format per panell semirígid de llana mineral, espessor 45 mm, segons UNE-EN 13162. Inclús banda acústica de dilatació autoadhesiva "KNAUF"; ancoratges de canals i muntants metàl·lics; cargols per a la fixació de les plaques i pasta i cinta per al tractament de junts.
Inclou: Replanteig i traçat en el forjat inferior i en el superior dels envans a realitzar. Col·locació de banda d'estanquitat i canals inferiors, sobre paviment acabat o base de seient. Col·locació de banda d'estanquitat i canals superiors, sota forjats. Col·locació i fixació dels muntants sobre els elements horitzontals. Fixació de les plaques per al tancament de la cara exterior de l'envà. Col·locació dels plafons de llana mineral entre els muntants. Tractament de junts.
Criteri d'amidament de projecte: Longitud mesurada segons documentació gràfica de Projecte.
Criteri de mesura d'obra: Es mesurarà la longitud realment executada segons especificacions de Projecte.

| Codi | Ut | Descripció | Rendiment | Preu | Import |
|---|---|---|---|---|---|
| mt12pck020b | m | Banda acústica de dilatació, autoadhesiva, d'escuma de poliuretà de cel·les tancades "KNAUF", de 3,2 mm d'espessor i 50 mm d'amplada, resistència tèrmica 0,10 m²K/W, conductivitat tèrmica 0,032 W/(mK). (material) | 0.338 | 0.25 | 0.08 |
| mt12pfk020b | m | Canal 48/30 "KNAUF" d'acer galvanitzat, segons UNE-EN 14195. (material) | 0.675 | 1.35 | 0.91 |
| mt12pfk010b | m | Muntant 48/35 "KNAUF" d'acer galvanitzat, segons UNE-EN 14195. (material) | 4.000 | 1.63 | 6.52 |
| mt12pmk010c | m² | Placa de guix laminat reforçada amb teixit de fibra UNE-EN 15283-1 GM-F / 1200 / 2600 / 25 / amb les vores longitudinals quadrades, especial Fireboard GM-F "KNAUF" amb ànima de guix i cares revestides amb una làmina de fibra de vidre; Euroclasse A1 de reacció al foc, segons UNE-EN 13501-1. (material) | 1.575 | 22.62 | 35.63 |
| mt12psg220 | U | Fixació composta per tac i cargol 5x27. (material) | 3.200 | 0.06 | 0.19 |
| mt12ptk010ce | U | Cargol autoperforant TN "KNAUF" 3,5x35. (material) | 16.650 | 0.01 | 0.17 |
| mt12ptk010ch | U | Cargol autoperforant TN "KNAUF" 4,2x70. (material) | 16.650 | 0.04 | 0.67 |
| mt16lra060b | m² | Panell semirígid de llana mineral, espessor 45 mm, segons UNE-EN 13162, Euroclasse A1 de reacció al foc segons UNE-EN 13501-1 i factor de resistència a la difusió del vapor d'aigua 1. (material) | 0.788 | 5.74 | 4.52 |
| mt12pmk012a | kg | Pasta de segellament Fireboard Spachtel "KNAUF", d'enduriment normal (45 minuts), rang de temperatura de treball de 10 a 35°C, Euroclasse A1 de reacció al foc, segons UNE-EN 13501-1, per a aplicació manual amb cinta de segellament, segons UNE-EN 13963. (material) | 0.450 | 0.77 | 0.35 |
| mt12pmk013 | m | Cinta de segellament Fireboard "KNAUF". (material) | 2.400 | 0.05 | 0.12 |
| op00ato010 |  | Tornavís. | 1.000 | 0.00 | 0.00 |
| op00fre010 |  | Fresadora. | 1.000 | 0.00 | 0.00 |
| mo053 | h | Oficial 1ª muntador de prefabricats interiors. (mà d'obra) | 0.329 | 29.34 | 9.65 |
| mo100 | h | Ajudant muntador de prefabricats interiors. (mà d'obra) | 0.121 | 25.28 | 3.06 |
| % | % | Costos directes complementaris | 2 % | 61.87 | 1.24 |
|  |  | Costos directes |  |  | 63.11 |
