# Perfil de vora de balcó de marbre Crema Marfil, fins a 20 cm d'amplada i 2 cm de gruix

- Propietat de l'arxiu: CYPE INGENIEROS, S.A.
- Format: FIEBDC-3/2002
- Divisa: EUR
- Costos indirectes: 3.00 %
- IVA: 21.00 %

## H Acabaments i ajudes

### HR Acabaments

#### HRB Rematades de balcó

**HRB010** m Perfil de vora de balcó de marbre Crema Marfil, fins a 20 cm d'amplada i 2 cm de gruix.
Formació de perfil de vora de balcó de marbre Crema Marfil, fins a 20 cm d'amplada i 2 cm de gruix, amb trencaaigües, cara i cantell recte polits, rebut amb una capa de morter de ciment, industrial, amb additiu hidròfug, M-10, creant un pendent suficient per a evacuar l'aigua. Fins i tot rejuntat entre peces i unions amb els tancaments amb morter de juntes especial per a revestiments de pedra natural.
Inclou: Replanteig de les peces. Col·locació de regles i plomades subjectes al mur. Col·locació, aplomat, anivellació i alineació. Rejuntat i neteja.
Criteri d'amidament de projecte: Longitud mesurada pel més gran desenvolupament lineal, segons documentació gràfica de Projecte.
Criteri de mesura d'obra: Es mesurarà pel seu major desenvolupament lineal, la longitud realment executada segons especificacions de Projecte, incloent la longitud que pogués perdre's en biaixos.

| Codi | Ut | Descripció | Rendiment | Preu | Import |
|---|---|---|---|---|---|
| mt20zpn010da | m | Perfil de vora de balcó de marbre Crema Marfil, fins a 20 cm d'amplada i 2 cm de gruix, amb trencaaigües, cara i cantell recte polits, segons UNE-EN 771-6. (material) | 1.050 | 13.45 | 14.12 |
| mt08aaa010a | m³ | Aigua. (material) | 0.006 | 1.50 | 0.01 |
| mt09mif010ka | t | Morter industrial per a obra de paleta, de ciment, color gris, amb additiu hidròfug, categoria M-10 (resistència a compressió 10 N/mm²), subministrat en sacs, segons UNE-EN 998-2. (material) | 0.009 | 38.05 | 0.34 |
| mt09mcr220 | kg | Morter de rejuntat per a revestiments, interiors o exteriors, de pedra natural, polida o per a polir, compost de ciment, àrids a força de pols de marbre, pigments resistents als àlcalis i additius especials. (material) | 0.015 | 1.80 | 0.03 |
| op00sie030 |  | Serra de disc de diamant, per a taula de treball, de tall humit. | 1.000 | 0.00 | 0.00 |
| mo020 | h | Oficial 1ª construcció. (mà d'obra) | 0.216 | 23.30 | 5.03 |
| mo113 | h | Peó ordinari construcció. (mà d'obra) | 0.250 | 19.47 | 4.87 |
| % | % | Costos directes complementaris | 2 % | 24.40 | 0.49 |
|  |  | Costos directes |  |  | 24.89 |
