# Cavalló ceràmic

- Propietat de l'arxiu: CYPE INGENIEROS, S.A.
- Format: FIEBDC-3/2002
- Divisa: EUR
- Costos indirectes: 3.00 %
- IVA: 21.00 %

## H Acabaments i ajudes

### HR Acabats de façana

#### HRC Ceràmics

**HRC040** m Cavalló ceràmic.
Cavalló ceràmic, amb un angle d'inclinació de 10°, en peces de 40x20x4 cm, amb goteró, per a cobriment de murs; rebut amb morter de ciment, industrial, amb additiu hidròfug, M-10; i rejuntat entre peces i, si s'escau, de les unions amb els murs amb morter de junts cimentós amb absorció d'aigua reduïda, CG2, per a junts entre 3 i 15 mm.
Inclou: Preparació de la superfície de recolzament. Replanteig de les peces. Tall de les peces. Col·locació amb morter de les peces. Reomplert de junts i neteja.
Criteri d'amidament de projecte: Longitud mesurada a eixos, segons documentació gràfica de Projecte.
Criteri de mesura d'obra: Es mesurarà a eixos, la longitud realment executada segons especificacions de Projecte.

| Codi | Ut | Descripció | Rendiment | Preu | Import |
|---|---|---|---|---|---|
| mt20ace010c | m | Cavalló ceràmic, amb un angle d'inclinació de 10°, en peces de 40x20x4 cm, amb goteró, per a cobriment de murs. (material) | 1.100 | 14.75 | 16.23 |
| mt08aaa010a | m³ | Aigua. (material) | 0.006 | 1.50 | 0.01 |
| mt09mif010ka | t | Morter industrial per a obra de paleta, de ciment, color gris, amb additiu hidròfug, categoria M-10 (resistència a compressió 10 N/mm²), subministrat en sacs, segons UNE-EN 998-2. (material) | 0.009 | 65.98 | 0.59 |
| mt09mcr070a | kg | Morter de junts cimentós amb resistència elevada a l'abrasió i absorció d'aigua reduïda, CG2, per a junta oberta entre 3 i 15 mm, segons UNE-EN 13888. (material) | 0.038 | 0.99 | 0.04 |
| op00amo010 |  | Mola o radial. | 1.000 | 0.00 | 0.00 |
| mo020 | h | Oficial 1ª construcció. (mà d'obra) | 0.349 | 28.42 | 9.92 |
| mo113 | h | Peó ordinari construcció. (mà d'obra) | 0.384 | 23.81 | 9.14 |
| % | % | Costos directes complementaris | 2 % | 35.93 | 0.72 |
|  |  | Costos directes |  |  | 36.65 |
