# Llinda de formigó polímer, de 10x5 cm

- Propietat de l'arxiu: CYPE INGENIEROS, S.A.
- Format: FIEBDC-3/2002
- Divisa: EUR
- Costos indirectes: 3.00 %
- IVA: 21.00 %

## H Acabaments i ajudes

### HR Acabaments

#### HRD Llindars

**HRD010** m Llinda de formigó polímer, de 10x5 cm.
Subministrament i col·locació de llinda de formigó polímer, de 10x5 cm, amb trencaaigües i ancoratge metàl·lic d'acer galvanitzat, encastat als brancals, rebut amb una capa de morter de ciment, industrial, amb additiu hidròfug, M-15, amb un cantell de 15 mm, sobre al que s'introdueixen els ancoratges metàl·lics, prevenint una junta de 5 mm entre peces. Inclòs segellat entre peces i unions amb els tancaments i fusteries amb massilla de poliuretà de gran flexibilitat.
Inclou: Replanteig de les peces en el forat o acabament. Col·locació de regles i plomades subjectes al mur. Col·locació, aplomat, anivellació i alineació. Segellat de juntes i neteja de la llinda.
Criteri d'amidament de projecte: Longitud del ample del buit, amidada segons documentació gràfica de Projecte, incrementada en 5 cm a cada costat.
Criteri de mesura d'obra: Es mesurarà amb l'ample del buit, la longitud realment executada segons especificacions de Projecte, incloent els acords en els suports.

| Codi | Ut | Descripció | Rendiment | Preu | Import |
|---|---|---|---|---|---|
| mt08aaa010a | m³ | Aigua. (material) | 0.006 | 1.50 | 0.01 |
| mt09mif010la | t | Morter industrial per a obra de paleta, de ciment, color gris, amb additiu hidròfug, categoria M-15 (resistència a compressió 15 N/mm²), subministrat en sacs, segons UNE-EN 998-2. (material) | 0.004 | 39.80 | 0.16 |
| mt20dho010a | m | Llinda de formigó polímer, de 10x5 cm, amb trencaaigües i ancoratge metàl·lic d'acer galvanitzat. (material) | 1.050 | 23.40 | 24.57 |
| op00amo010 |  | Mola o radial. | 1.000 | 0.00 | 0.00 |
| mo019 | h | Oficial 1ª construcció. (mà d'obra) | 0.286 | 23.30 | 6.66 |
| mo111 | h | Peó ordinari construcció. (mà d'obra) | 0.300 | 19.47 | 5.84 |
| % | % | Costos directes complementaris | 2 % | 37.24 | 0.74 |
|  |  | Costos directes |  |  | 37.98 |
