# Gàrgola d'alumini

- Propietat de l'arxiu: CYPE INGENIEROS, S.A.
- Format: FIEBDC-3/2002
- Divisa: EUR
- Costos indirectes: 3.00 %
- IVA: 21.00 %

## H Acabaments i ajudes

### HR Acabats de façana

#### HRL D'alumini

**HRL030** U Gàrgola d'alumini.
Gàrgola d'alumini anoditzat, de 50x300x50 mm; col·locació amb massilla de silicona neutra; i segellat i impermeabilització del junt perimetral amb massilla de poliuretà, prèvia aplicació de l'emprimació.
Inclou: Replanteig de la peça. Col·locació, aplomat, anivellació i alineació. Segellat de juntes i neteja.
Criteri d'amidament de projecte: Nombre d'unitats previstes, segons documentació gràfica de Projecte.
Criteri de mesura d'obra: Es mesurarà el nombre d'unitats realment executades segons especificacions de Projecte.

| Codi | Ut | Descripció | Rendiment | Preu | Import |
|---|---|---|---|---|---|
| mt15sja100 | U | Cartutx de massilla de silicona neutra. (material) | 0.100 | 3.13 | 0.31 |
| mt20gal010e | U | Gàrgola d'alumini anoditzat, de 50x300x50 mm, realitzada a partir de perfil quadrat d'alumini i acabada amb tall formant angle de 45°. (material) | 1.000 | 2.40 | 2.40 |
| mt20wwa035 | U | Cartutx de 250 cm³ d' emprimació per a massilles. (material) | 0.016 | 5.35 | 0.09 |
| mt20wwa030 | U | Cartutx de 310 cm³ de massilla de poliuretà impermeable. (material) | 0.032 | 7.32 | 0.23 |
| mo020 | h | Oficial 1ª construcció. (mà d'obra) | 0.070 | 28.42 | 1.99 |
| mo113 | h | Peó ordinari construcció. (mà d'obra) | 0.070 | 23.81 | 1.67 |
| % | % | Costos directes complementaris | 2 % | 6.69 | 0.13 |
|  |  | Costos directes |  |  | 6.82 |
