# Escopidor de fusta

- Propietat de l'arxiu: CYPE INGENIEROS, S.A.
- Format: FIEBDC-3/2002
- Divisa: EUR
- Costos indirectes: 3.00 %
- IVA: 21.00 %

## H Acabaments i ajudes

### HR Acabats de façana

#### HRM De fusta

**HRM010** m Escopidor de fusta.
Escopidor de fusta massissa d'ipé, de 300x52 mm, amb goteró, envernissat en taller, encastat en els brancals; colˇlocació amb adhesiu de cautxú sintčtic; i segellat dels junts entre peces i de les unions amb els murs amb adhesiu de polímer MS.
Inclou: Replanteig de les peces. Tall de les peces. Preparació i regularització del suport. Colˇlocació, aplomat, anivellació i alineació. Segellat de juntes i neteja.
Criteri d'amidament de projecte: Longitud del ample del buit, amidada segons documentació grŕfica de Projecte, incrementada en 5 cm a cada costat.
Criteri de mesura d'obra: Es mesurarŕ la longitud realment executada segons especificacions de Projecte, incloent els encastaments en els brancals.

| Codi | Ut | Descripció | Rendiment | Preu | Import |
|---|---|---|---|---|---|
| mt29tma140 | kg | Adhesiu de cautxú sintčtic, d'aplicació a dos cares, per revestiments decoratius de fusta. (material) | 0.090 | 4.10 | 0.37 |
| mt20vma010e | m | Escopidor de fusta massissa d'ipé, de 300x52 mm, amb goteró, envernissat en taller. (material) | 1.000 | 36.86 | 36.86 |
| mt22www010b | U | Cartutx de 290 ml de segellador adhesiu monocomponent, neutre, superelŕstic, a base de polímer MS, color gris, amb resistčncia a la intempčrie i als raigs UV i elongació fins a ruptura 750%. (material) | 0.100 | 5.29 | 0.53 |
| mo017 | h | Oficial 1Ş fuster. (mà d'obra) | 0.279 | 28.92 | 8.07 |
| mo058 | h | Ajudant fuster. (mà d'obra) | 0.279 | 25.48 | 7.11 |
| % | % | Costos directes complementaris | 2 % | 52.94 | 1.06 |
|  |  | Costos directes |  |  | 54.00 |
