# Folrat de biga metàl·lica despenjada del forjat

- Propietat de l'arxiu: CYPE INGENIEROS, S.A.
- Format: FIEBDC-3/2002
- Divisa: EUR
- Costos indirectes: 3.00 %
- IVA: 21.00 %

## H Acabaments i ajudes

### HR Acabaments

#### HRO Folrats

**HRO020** m² Folrat de biga metàl·lica despenjada del forjat, per les dues cares de l'ànima, amb maó ceràmic buit (maó), per revestir, 29x14x4 cm, rebut amb morter de ciment industrial, color gris, M-5, subministrat a granel, acabat amb esquerdejat a bona vista amb morter de ciment, industrial, amb additiu hidròfug, M-15, armat i reforçat amb malla antiàlcalis.
Formació de folrat de biga metàl·lica despenjada del forjat, per les dues cares de l'ànima, realitzat mitjançant fàbrica de maó ceràmic buit (maó), per revestir, 29x14x4 cm, rebuda amb morter de ciment industrial, color gris, M-5, subministrat a granel, acabat amb esquerdejat a bona vista amb morter de ciment, industrial, amb additiu hidròfug, M-15, armat i reforçat amb malla antiàlcalis. Fins i tot p/p d'anivellació i aplomat, minves i ruptures i neteja.
Inclou: Col·locació dels maons, prèviament humits, per filades senceres. Repàs de juntes i neteja. Col·locació de la malla. Aplicació del morter. Acabat superficial. Cura del morter.
Criteri d'amidament de projecte: Superfície construïda, mesurada segons documentació gràfica de Projecte.
Criteri de mesura d'obra: Es mesurarà la superfície realment executada segons especificacions de Projecte.

| Codi | Ut | Descripció | Rendiment | Preu | Import |
|---|---|---|---|---|---|
| mt04lcc010a | Ut | Maó ceràmic buit (maó), per revestir, 29x14x4 cm, segons UNE-EN 771-1. (material) | 23.000 | 0.14 | 3.22 |
| mt08aaa010a | m³ | Aigua. (material) | 0.004 | 1.50 | 0.01 |
| mt09mif010cb | t | Morter industrial per a obra de paleta, de ciment, color gris, categoria M-5 (resistència a compressió 5 N/mm²), subministrat a granel, segons UNE-EN 998-2. (material) | 0.008 | 29.50 | 0.24 |
| mt08aaa010a | m³ | Aigua. | 0.006 | 1.50 | 0.01 |
| mt09mif010la | t | Morter industrial per a obra de paleta, de ciment, color gris, amb additiu hidròfug, categoria M-15 (resistència a compressió 15 N/mm²), subministrat en sacs, segons UNE-EN 998-2. (material) | 0.028 | 39.80 | 1.11 |
| mt09var030a | m² | Malla de fibra de vidre teixida, amb impregnació de PVC, de 10x10 mm de llum, antiàlcalis, de 115 a 125 g/m² i 500 µ d'espessor, per a armar gotejats tradicionals, esquerdejats i morters. (material) | 1.050 | 1.55 | 1.63 |
| mq06mms010 | h | Mesclador continu amb sitja, per a morter industrial en sec, subministrat a granel. (maquinària) | 0.034 | 1.73 | 0.06 |
| mo020 | h | Oficial 1ª construcció. (mà d'obra) | 1.356 | 23.30 | 31.59 |
| mo113 | h | Peó ordinari construcció. (mà d'obra) | 1.198 | 19.47 | 23.33 |
| % | % | Costos directes complementaris | 2 % | 61.20 | 1.22 |
|  |  | Costos directes |  |  | 62.42 |
