# Remat de pilar de formigó polímer de superfície polida, de color, de 30x30 cm

- Propietat de l'arxiu: CYPE INGENIEROS, S.A.
- Format: FIEBDC-3/2002
- Divisa: EUR
- Costos indirectes: 3.00 %
- IVA: 21.00 %

## H Acabaments i ajudes

### HR Acabaments

#### HRP Tapa pilars

**HRP010** Ut Remat de pilar de formigó polímer de superfície polida, de color, de 30x30 cm.
Formació de remat de pilar de formigó polímer de superfície polida, de color, de 30x30 cm, amb ancoratge metàl·lic d'acer inoxidable, rebut amb una capa de morter de ciment, industrial, amb additiu hidròfug, M-15, amb un gruix de 15 mm, sobre la qual s'introdueixen els ancoratges metàl·lics. Fins i tot segellat amb massilla de poliuretà de gran flexibilitat.
Inclou: Replanteig de la peça. Col·locació, aplomat, anivellació i alineació de la peça. Neteja.
Criteri d'amidament de projecte: Nombre d'unitats previstes, segons documentació gràfica de Projecte.
Criteri de mesura d'obra: Es mesurarà el nombre d'unitats realment executades segons especificacions de Projecte.

| Codi | Ut | Descripció | Rendiment | Preu | Import |
|---|---|---|---|---|---|
| mt08aaa010a | m³ | Aigua. (material) | 0.006 | 1.50 | 0.01 |
| mt09mif010la | t | Morter industrial per a obra de paleta, de ciment, color gris, amb additiu hidròfug, categoria M-15 (resistència a compressió 15 N/mm²), subministrat en sacs, segons UNE-EN 998-2. (material) | 0.004 | 39.80 | 0.16 |
| mt20wwa040 | kg | Adhesiu de ciment flexible i de gran adherència. (material) | 0.540 | 0.50 | 0.27 |
| mt20aho030i | Ut | Remat de pilar de formigó polímer de superfície polida, de color, de 30x30 cm, amb ancoratge metàl·lic d'acer inoxidable. (material) | 1.000 | 24.35 | 24.35 |
| op00amo010 |  | Mola o radial. | 1.000 | 0.00 | 0.00 |
| mo020 | h | Oficial 1ª construcció. (mà d'obra) | 0.204 | 23.30 | 4.75 |
| mo113 | h | Peó ordinari construcció. (mà d'obra) | 0.218 | 19.47 | 4.24 |
| % | % | Costos directes complementaris | 2 % | 33.78 | 0.68 |
|  |  | Costos directes |  |  | 34.46 |
