# Sòcol de formigó polímer de superfície polida, de color blanc, de 5x17,5 cm

- Propietat de l'arxiu: CYPE INGENIEROS, S.A.
- Format: FIEBDC-3/2002
- Divisa: EUR
- Costos indirectes: 3.00 %
- IVA: 21.00 %

## H Acabaments i ajudes

### HR Acabaments

#### HRZ Sòcols

**HRZ010** m Sòcol de formigó polímer de superfície polida, de color blanc, de 5x17,5 cm.
Formació de sòcol de formigó polímer de superfície polida, de color blanc, de 5x17,5 cm, amb ancoratge metàl·lic d'acer inoxidable, rebut amb una capa de morter de ciment, industrial, amb additiu hidròfug, M-15, amb un gruix de 15 mm, sobre la qual s'introdueixen els ancoratges metàl·lics, preveient una junta de 5 mm entre peces. Fins i tot segellat entre peces i unions amb els tancaments i fusteries amb massilla de poliuretà de gran flexibilitat.
Inclou: Replanteig de les peces sobre el parament. Col·locació de regles i plomades subjectes al mur. Col·locació, aplomat, anivellació i alineació. Segellat de juntes i neteja del sòcol.
Criteri d'amidament de projecte: Longitud mesurada pel més gran desenvolupament lineal, segons documentació gràfica de Projecte.
Criteri de mesura d'obra: Es mesurarà pel seu major desenvolupament lineal, la longitud realment executada segons especificacions de Projecte, incloent la longitud que pogués perdre's en biaixos.

| Codi | Ut | Descripció | Rendiment | Preu | Import |
|---|---|---|---|---|---|
| mt08aaa010a | m³ | Aigua. (material) | 0.006 | 1.50 | 0.01 |
| mt09mif010la | t | Morter industrial per a obra de paleta, de ciment, color gris, amb additiu hidròfug, categoria M-15 (resistència a compressió 15 N/mm²), subministrat en sacs, segons UNE-EN 998-2. (material) | 0.004 | 39.80 | 0.16 |
| mt20wwa040 | kg | Adhesiu de ciment flexible i de gran adherència. (material) | 1.071 | 0.50 | 0.54 |
| mt20zhp010h | m | Sòcol de formigó polímer de superfície polida, de color blanc, de 5x17,5 cm, amb ancoratge metàl·lic d'acer inoxidable. (material) | 1.050 | 18.77 | 19.71 |
| mt20wwa025 | m | Perfil d'escuma de polietilè, de 6 mm de diàmetre, per a rebliment de juntes. (material) | 0.225 | 0.39 | 0.09 |
| mt20wwa035 | Ut | Bot d'emprimació per a massilles (250 cm³). (material) | 0.021 | 5.35 | 0.11 |
| mt20wwa030 | Ut | Bot de massilla de poliuretà impermeable (310 cm³). (material) | 0.043 | 5.25 | 0.23 |
| op00amo010 |  | Mola o radial. | 1.000 | 0.00 | 0.00 |
| mo020 | h | Oficial 1ª construcció. (mà d'obra) | 0.345 | 23.30 | 8.04 |
| mo113 | h | Peó ordinari construcció. (mà d'obra) | 0.359 | 19.47 | 6.99 |
| % | % | Costos directes complementaris | 2 % | 35.88 | 0.72 |
|  |  | Costos directes |  |  | 36.60 |
