# Preparació i neteja de parament

- Propietat de l'arxiu: CYPE INGENIEROS, S.A.
- Format: FIEBDC-3/2002
- Divisa: EUR
- Costos indirectes: 3.00 %
- IVA: 21.00 %

## H Acabaments i ajudes

### HY Ajudes de ram de paleta

#### HYL Neteja d'obra

**HYL030** m² Preparació i neteja de parament.
Preparació i neteja de parament horitzontal per al seu posterior revestiment, amb mitjans manuals.
Criteri de valoració econòmica: El preu inclou la càrrega manual de les restes generades sobre camió o contenidor.
Inclou: Preparació de la zona de treball. Preparació i neteja del parament. Retirada i apilament de les restes generades. Càrrega manual de les restes generades sobre camió o contenidor.
Criteri d'amidament de projecte: Superfície mesurada segons documentació gràfica de Projecte.
Criteri de mesura d'obra: Es mesurarà la superfície realment executada segons especificacions de Projecte.

| Codi | Ut | Descripció | Rendiment | Preu | Import |
|---|---|---|---|---|---|
| mo113 | h | Peó ordinari construcció. (mà d'obra) | 0.070 | 23.81 | 1.67 |
| mo112 | h | Peó especialitzat construcció. (mà d'obra) | 0.070 | 24.59 | 1.72 |
| % | % | Costos directes complementaris | 2 % | 3.39 | 0.07 |
|  |  | Costos directes |  |  | 3.46 |
