# Col·locació i fixació de petit element, mitjançant rebut al parament de fàbrica de maó ceràmic buit, amb pasta de guix B1, acabat lliscat amb guix d'aplicació en capa fina C6

- Propietat de l'arxiu: CYPE INGENIEROS, S.A.
- Format: FIEBDC-3/2002
- Divisa: EUR
- Costos indirectes: 3.00 %
- IVA: 21.00 %

## H Acabaments i ajudes

### HY Ajudes

#### HYR Rebuts

**HYR100** Ut Col·locació i fixació de petit element, mitjançant rebut al parament de fàbrica de maó ceràmic buit, amb pasta de guix B1, acabat lliscat amb guix d'aplicació en capa fina C6.
Col·locació i fixació de petit element, mitjançant rebut al parament de fàbrica de maó ceràmic buit, amb pasta de guix B1, acabat lliscat amb guix d'aplicació en capa fina C6. Inclús p/p de replanteig.
Inclou: Replanteig. Obertura de buits. Tapat de buits.
Criteri d'amidament de projecte: Nombre d'unitats previstes, segons documentació gràfica de Projecte.
Criteri de mesura d'obra: Es mesurarà el nombre d'unitats realment executades segons especificacions de Projecte.

| Codi | Ut | Descripció | Rendiment | Preu | Import |
|---|---|---|---|---|---|
| mt09pye010b | m³ | Pasta de guix de construcció B1, segons UNE-EN 13279-1. (material) | 0.001 | 78.89 | 0.08 |
| mt09pye010a | m³ | Pasta de guix per l'aplicació en capa fina C6, segons UNE-EN 13279-1. (material) | 0.001 | 88.58 | 0.09 |
| mo020 | h | Oficial 1ª construcció. (mà d'obra) | 0.333 | 23.30 | 7.76 |
| mo113 | h | Peó ordinari construcció. (mà d'obra) | 0.133 | 19.47 | 2.59 |
| % | % | Costos directes complementaris | 2 % | 10.52 | 0.21 |
|  |  | Costos directes |  |  | 10.73 |
