# Col·locació i fixació de petit element, mitjançant rebut al parament de fàbrica de maó ceràmic calat, amb morter de ciment, industrial, amb additiu hidròfug, M-5

- Propietat de l'arxiu: CYPE INGENIEROS, S.A.
- Format: FIEBDC-3/2002
- Divisa: EUR
- Costos indirectes: 3.00 %
- IVA: 21.00 %

## H Acabaments i ajudes

### HY Ajudes

#### HYR Rebuts

**HYR100** Ut Col·locació i fixació de petit element, mitjançant rebut al parament de fàbrica de maó ceràmic calat, amb morter de ciment, industrial, amb additiu hidròfug, M-5.
Col·locació i fixació de petit element, mitjançant rebut al parament de fàbrica de maó ceràmic calat, amb morter de ciment, industrial, amb additiu hidròfug, M-5. Inclús p/p de replanteig.
Inclou: Replanteig. Obertura de buits. Tapat de buits.
Criteri d'amidament de projecte: Nombre d'unitats previstes, segons documentació gràfica de Projecte.
Criteri de mesura d'obra: Es mesurarà el nombre d'unitats realment executades segons especificacions de Projecte.

| Codi | Ut | Descripció | Rendiment | Preu | Import |
|---|---|---|---|---|---|
| mt08aaa010a | m³ | Aigua. (material) | 0.006 | 1.50 | 0.01 |
| mt09mif010ia | t | Morter industrial per a obra de paleta, de ciment, color gris, amb additiu hidròfug, categoria M-5 (resistència a compressió 5 N/mm²), subministrat en sacs, segons UNE-EN 998-2. (material) | 0.002 | 36.25 | 0.07 |
| mo020 | h | Oficial 1ª construcció. (mà d'obra) | 0.267 | 23.30 | 6.22 |
| mo113 | h | Peó ordinari construcció. (mà d'obra) | 0.200 | 19.47 | 3.89 |
| % | % | Costos directes complementaris | 2 % | 10.19 | 0.20 |
|  |  | Costos directes |  |  | 10.39 |
