# Obertura de fregues en fàbrica de maó calat, amb mitjans manuals i càrrega manual d'enderrocs sobre camió o contenidor

- Propietat de l'arxiu: CYPE INGENIEROS, S.A.
- Format: FIEBDC-3/2002
- Divisa: EUR
- Costos indirectes: 3.00 %
- IVA: 21.00 %

## H Acabaments i ajudes

### HY Ajudes

#### HYT Regates

**HYT010** m Obertura de fregues en fàbrica de maó calat, amb mitjans manuals i càrrega manual d'enderrocs sobre camió o contenidor.
Obertura de fregues en fàbrica de maó calat, amb mitjans manuals sense afectar a l'estabilitat de l'element constructiu. Fins i tot p/p de preparació de la zona de treball i protecció dels elements de l'entorn que s'hagin de mantenir, neteja, apilament, retirada i càrrega manual d'enderrocs sobre camió o contenidor.
Inclou: Preparació de la zona de treball. Replanteig. Execució manual de la frega. Retirada i arreplegat de enderrocs. Neteja de les restes de l'obra. Càrrega d'enderrocs sobre camió o contenidor.
Criteri d'amidament de projecte: Longitud mesurada segons documentació gràfica de Projecte.
Criteri de mesura d'obra: Es mesurarà la longitud realment executada segons especificacions de Projecte.

| Codi | Ut | Descripció | Rendiment | Preu | Import |
|---|---|---|---|---|---|
| mo113 | h | Peó ordinari construcció. (mà d'obra) | 0.400 | 19.47 | 7.79 |
| % | % | Costos directes complementaris | 2 % | 7.79 | 0.16 |
|  |  | Costos directes |  |  | 7.95 |
