# Obertura i tancament de fregues amb morter de ciment, industrial, M-5 en fàbrica de bloc de termoargila, amb regatadores elèctriques i càrrega manual d'enderrocs sobre camió o contenidor

- Propietat de l'arxiu: CYPE INGENIEROS, S.A.
- Format: FIEBDC-3/2002
- Divisa: EUR
- Costos indirectes: 3.00 %
- IVA: 21.00 %

## H Acabaments i ajudes

### HY Ajudes

#### HYT Regates

**HYT010** m Obertura i tancament de fregues amb morter de ciment, industrial, M-5 en fàbrica de bloc de termoargila, amb regatadores elèctriques i càrrega manual d'enderrocs sobre camió o contenidor.
Obertura i tancament de fregues amb morter de ciment, industrial, M-5 en fàbrica de bloc de termoargila, amb regatadores elèctriques sense afectar a l'estabilitat de l'element constructiu. Fins i tot p/p de preparació de la zona de treball i protecció dels elements de l'entorn que s'hagin de mantenir, neteja, apilament, retirada i càrrega manual d'enderrocs sobre camió o contenidor.
Inclou: Preparació de la zona de treball. Replanteig. Execució de la regata amb regatadora elèctrica. Tancament de les regates. Retirada i arreplegat de enderrocs. Neteja de les restes de l'obra. Càrrega d'enderrocs sobre camió o contenidor.
Criteri d'amidament de projecte: Longitud mesurada segons documentació gràfica de Projecte.
Criteri de mesura d'obra: Es mesurarà la longitud realment executada segons especificacions de Projecte.

| Codi | Ut | Descripció | Rendiment | Preu | Import |
|---|---|---|---|---|---|
| mt08aaa010a | m³ | Aigua. (material) | 0.006 | 1.50 | 0.01 |
| mt09mif010ca | t | Morter industrial per a obra de paleta, de ciment, color gris, categoria M-5 (resistència a compressió 5 N/mm²), subministrat en sacs, segons UNE-EN 998-2. (material) | 0.009 | 32.25 | 0.29 |
| op00roz010 |  | Regatadora. | 1.000 | 0.00 | 0.00 |
| mo113 | h | Peó ordinari construcció. (mà d'obra) | 0.413 | 19.47 | 8.04 |
| % | % | Costos directes complementaris | 2 % | 8.34 | 0.17 |
|  |  | Costos directes |  |  | 8.51 |
