# Unitat interior d'aire condicionat, amb distribució per conducte rectangular

- Propietat de l'arxiu: CYPE INGENIEROS, S.A.
- Format: FIEBDC-3/2002
- Divisa: EUR
- Costos indirectes: 3.00 %
- IVA: 21.00 %

## I Instal·lacions

### IB Sistemes de climatització

#### IBR Sistema MRV (Haier)

**IBR110** U Unitat interior d'aire condicionat, amb distribució per conducte rectangular.
Unitat interior d'aire condicionat, amb distribució per conducte rectangular, de baixa silueta, sistema de volum de refrigerant variable MRV, model AD052MSERA "HAIER", per a gas R-410A, potència frigorífica nominal 1,5 kW, potència calorífica nominal 1,7 kW, alimentació monofàsica (230V/50Hz), cabal d'aire a velocitat alta/mitja/baixa: 430/370/310 m³/h, pressió sonora a velocitat alta/mitja/baixa: 27/23/20 dBA, potència sonora a velocitat alta/mitja/baixa: 40/36/33 dBA, dimensions (amplada x profunditat x altura) 850x420x185 mm, pes 16,5 kg, pressió estàtica: 0/15/30 Pa, diàmetre de connexió de la canonada de líquid 6,35 mm, diàmetre de connexió de la canonada de gas 9,52 mm, amb bomba per a elevació de condensats, presa d'aire exterior i possibilitat de retorn d'aire posterior o inferior, amb control remot sense fil, model YR-HD, amb programació horària, selecció d'el mode de funcionament, de la velocitat del ventilador y de la temperatura ambient i receptor per a control remot sense fil, model RE-02. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42hai100a | U | Unitat interior d'aire condicionat, amb distribució per conducte rectangular, de baixa silueta, sistema de volum de refrigerant variable MRV, model AD052MSERA "HAIER", per a gas R-410A, potència frigorífica nominal 1,5 kW, potència calorífica nominal 1,7 kW, alimentació monofàsica (230V/50Hz), cabal d'aire a velocitat alta/mitja/baixa: 430/370/310 m³/h, pressió sonora a velocitat alta/mitja/baixa: 27/23/20 dBA, potència sonora a velocitat alta/mitja/baixa: 40/36/33 dBA, dimensions (amplada x profunditat x altura) 850x420x185 mm, pes 16,5 kg, pressió estàtica: 0/15/30 Pa, diàmetre de connexió de la canonada de líquid 6,35 mm, diàmetre de connexió de la canonada de gas 9,52 mm, amb bomba per a elevació de condensats, presa d'aire exterior i possibilitat de retorn d'aire posterior o inferior. (material) | 1.000 | 1030.00 | 1030.00 |
| mt42hai550a | U | Control remot sense fil, model YR-HD "HAIER", amb programació horària, selecció d'el mode de funcionament, de la velocitat del ventilador y de la temperatura ambient. (material) | 1.000 | 54.00 | 54.00 |
| mt42hai551a | U | Receptor per a control remot sense fil, model RE-02 "HAIER". (material) | 1.000 | 61.00 | 61.00 |
| mt42www090 | U | Kit de suports per a suspensió del sostre, format per quatre varetes roscades d'acer galvanitzat, amb els seus tacs, rosques i volanderes corresponents. (material) | 1.000 | 22.00 | 22.00 |
| mo005 | h | Oficial 1ª instal·lador de climatització. (mà d'obra) | 1.287 | 28.39 | 36.54 |
| mo104 | h | Ajudant instal·lador de climatització. (mà d'obra) | 1.287 | 24.43 | 31.44 |
| % | % | Costos directes complementaris | 2 % | 1234.98 | 24.70 |
|  |  | Costos directes |  |  | 1259.68 |
