# Caldera a gasoil, domèstica, de baixa temperatura, de peu, per a calefacció i A.C.S

- Propietat de l'arxiu: CYPE INGENIEROS, S.A.
- Format: FIEBDC-3/2002
- Divisa: EUR
- Costos indirectes: 3.00 %
- IVA: 21.00 %

## I Instal·lacions

### IC Calefacció, refrigeració, climatització i A.C.S.

#### ICC Calderes a gasoil

**ICC116** U Caldera a gasoil, domèstica, de baixa temperatura, de peu, per a calefacció i A.C.S.
Caldera de peu, de baixa temperatura, amb cos de foneria de ferro gris GL 180 per a cremador pressuritzat per a gasoil, tecnologia Thermostream (principi d'anticondensació, no necessita temperatura mínima de retorn), potència de calefacció 45 kW, pes 246 kg, dimensions 881x600x787 mm, número d'elements 4, contingut d'aigua 61 l, pressió màxima de treball 4 bar, cremador de gasoil de flama blau de 48 kW de potència, quadre de regulació, de 154x366x327 mm, amb cronotermòstat modulant amb sonda de temperatura exterior, kit d'unió de caldera a gasoil a col·lector o grup de bombament, kit de seguretat per a caldera a gasoil, kit d'unió de caldera a gasoil a vas d'expansió, amb interacumulador vertical de terra, per a producció d'A.C.S. en combinació amb caldera, de 200 l, amb kit de connexió hidràulica per connectar la caldera a l'acumulador, sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj100p | U | Caldera de peu, de baixa temperatura, amb cos de foneria de ferro gris GL 180 per a cremador pressuritzat per a gasoil, tecnologia Thermostream (principi d'anticondensació, no necessita temperatura mínima de retorn), potència de calefacció 45 kW, pes 246 kg, dimensions 881x600x787 mm, número d'elements 4, contingut d'aigua 61 l, pressió màxima de treball 4 bar. (material) | 1.000 | 1974.38 | 1974.38 |
| mt38cqj101a | U | Quadre de regulació, de 154x366x327 mm, amb cronotermòstat modulant amb sonda de temperatura exterior. (material) | 1.000 | 487.50 | 487.50 |
| mt38cqj102p | U | Cremador de gasoil de flama blau de 48 kW de potència, per a calderes de 38,5 a 47 kW de potència. (material) | 1.000 | 1121.25 | 1121.25 |
| mt38cqj520b | U | Kit de seguretat per a caldera a gasoil, compost per manòmetre, vàlvula de seguretat i purgador d'aire. (material) | 1.000 | 170.63 | 170.63 |
| mt38cqj530b | U | Kit d'unió de caldera a gasoil a vas d'expansió, amb vàlvula d'omplert i buidatge. (material) | 1.000 | 131.63 | 131.63 |
| mt38cqj575e | U | Interacumulador vertical de terra, per a producció d'A.C.S. en combinació amb caldera, de 200 l, d'acer esmaltat, amb bescanviador d'un serpentí, eficiència energètica classe B, amb aïllament tèrmic d'escuma rígida de poliuretà, protecció contra la corrosió amb ànode de magnesi i control de temperatura por sonda NTC. (material) | 1.000 | 901.88 | 901.88 |
| mt38cqj577b | U | Kit de connexió hidràulica per connectar la caldera a l'acumulador. (material) | 1.000 | 468.00 | 468.00 |
| mt38www012 | U | Material auxiliar per a instal·lacions de calefacció i A.C.S. (material) | 1.000 | 2.10 | 2.10 |
| mo004 | h | Oficial 1ª calefactor. (mà d'obra) | 5.053 | 29.34 | 148.26 |
| mo103 | h | Ajudant calefactor. (mà d'obra) | 5.053 | 25.25 | 127.59 |
| % | % | Costos directes complementaris | 2 % | 5533.22 | 110.66 |
|  |  | Costos directes |  |  | 5643.88 |
