# Dipòsit soterrat

- Propietat de l'arxiu: CYPE INGENIEROS, S.A.
- Format: FIEBDC-3/2002
- Divisa: EUR
- Costos indirectes: 3.00 %
- IVA: 21.00 %

## I Instal·lacions

### IC Calefacció, refrigeració, climatització i A.C.S.

#### ICD Combustible líquid

**ICD010** U Dipòsit soterrat.
Dipòsit homologat de gasoil soterrat de xapa d'acer, de simple paret contingut en cubell, amb una capacitat de 12000 litres, per a consums col·lectius. Inclús mesurador de nivell, interruptor de nivell, equip de protecció catòdica, canalització fins a caldera amb canonada de coure de 18 mm de diàmetre protegida amb funda de tub de PVC, boca de càrrega, canonada de ventilació, tub bus, tapa de registre, vàlvules i accessoris de connexió, i elements de protecció segons normativa. Totalment muntat, connexionat i provat. Sense incloure l'obra civil.
Inclou: Descàrrega del dipòsit sobre el llit de sorra. Muntatge de vàlvules i accessoris. Col·locació de la boca de càrrega i la tapa de registre. Col·locació de la canonada de ventilació i del tub bus. Col·locació i fixació de la canalització fins a la caldera. Col·locació de l'equip de protecció catòdica. Conexió a la xarxa de terra. Realització de proves de servei.
Criteri d'amidament de projecte: Nombre d'unitats previstes, segons documentació gràfica de Projecte.
Criteri de mesura d'obra: Es mesurarà el nombre d'unitats realment executades segons especificacions de Projecte.

| Codi | Ut | Descripció | Rendiment | Preu | Import |
|---|---|---|---|---|---|
| mt38dep020q | U | Dipòsit de gasoil de xapa d'acer, soterrat, de simple paret contingut en cubell, amb una capacitat de 12000 litres, per a consums col·lectius, segons UNE 62350. Tractament exterior: granallat SA 2 1/2 i acabat mitjançant capa de resina de poliuretà de 600 micres de gruix. Inclús elements de protecció segons normativa. (material) | 1.000 | 3080.00 | 3080.00 |
| mt38dep022a | U | Indicador de nivell per dipòsit de combustibles líquids. (material) | 1.000 | 177.25 | 177.25 |
| mt38dep023a | U | Interruptor de nivell per dipòsit de combustibles líquids. (material) | 1.000 | 33.25 | 33.25 |
| mt38dep024c | U | Conjunt de boca de càrrega, valvuleria i accessoris de connexió per dipòsit de combustibles líquids. (material) | 1.000 | 96.55 | 96.55 |
| mt38dep026a | U | Tapa de registre de 70x70 cm, de ferro colat, per a inspecció de dipòsit de combustibles líquids soterrat. Inclús accessoris. (material) | 1.000 | 85.55 | 85.55 |
| mt43tco010ca | m | Tub de coure estirat en fred sense soldadura, diàmetre D=16/18 mm i 1 mm d'espessor, segons UNE-EN 1057. (material) | 28.150 | 2.40 | 67.56 |
| mt43tco010ha | m | Tub de coure estirat en fred sense soldadura, diàmetre D=51/54 mm i 1,5 mm d'espessor, segons UNE-EN 1057. (material) | 2.250 | 12.01 | 27.02 |
| mt35aia090ad | m | Tub rígid de PVC, endollable, corbable en calent, de color negre, de 32 mm de diàmetre nominal, per a canalització fixa en superfície. Resistència a la compressió 1250 N, resistència a l'impacte 2 joules, temperatura de treball -5°C fins 60°C, amb grau de protecció IP547 segons UNE 20324, propietats elèctriques: aïllant, no propagador de la flama. Segons UNE-EN 61386-1 i UNE-EN 61386-22. Inclús abraçadores, elements de subjecció i accessoris (corbes, maneguets, tes, colzes i corbes flexibles). (material) | 25.000 | 3.11 | 77.75 |
| mt38dep021i | U | Equip de protecció catòdica per a dipòsit de gasoil de xapa d'acer, soterrat, de simple paret, amb una capacitat de 12000 litres, per a consums col·lectius. (material) | 1.000 | 204.00 | 204.00 |
| mq07gte010d | h | Grua autopropulsada de braç telescòpic amb una capacitat d'elevació de 40 t i 35 m d'altura màxima de treball. (maquinària) | 2.882 | 88.48 | 255.00 |
| mo004 | h | Oficial 1ª calefactor. (mà d'obra) | 13.753 | 29.34 | 403.51 |
| mo103 | h | Ajudant calefactor. (mà d'obra) | 13.753 | 25.25 | 347.26 |
| % | % | Costos directes complementaris | 2 % | 4854.70 | 97.09 |
|  |  | Costos directes |  |  | 4951.79 |
