# Boca de càrrega per a dipòsit de combustible líquid

- Propietat de l'arxiu: CYPE INGENIEROS, S.A.
- Format: FIEBDC-3/2002
- Divisa: EUR
- Costos indirectes: 3.00 %
- IVA: 21.00 %

## I Instal·lacions

### IC Calefacció, refrigeració, climatització i A.C.S.

#### ICD Combustible líquid

**ICD105** U Boca de càrrega per a dipòsit de combustible líquid.
Boca de càrrega per a dipòsit de combustible líquid, de llautó, de 2 1/2", col·locada mitjançant unió roscada i allotjada en pericó de recollida de vessaments de polietilè d'alta densitat. Totalment muntada, connexionada i provada.
Inclou: Replanteig. Col·locació del pericó. Muntatge, col·locació i fixació de la boca de càrrega. Connexionat. Col·locació de la tapa.
Criteri d'amidament de projecte: Nombre d'unitats previstes, segons documentació gràfica de Projecte.
Criteri de mesura d'obra: Es mesurarà el nombre d'unitats realment executades segons especificacions de Projecte.

| Codi | Ut | Descripció | Rendiment | Preu | Import |
|---|---|---|---|---|---|
| mt38dep003b | U | Boca de càrrega, de llautó, de 2 1/2", per roscar. (material) | 1.000 | 29.30 | 29.30 |
| mt38dep750a | U | Arqueta de recollida de vessaments, de polietilè d'alta densitat, de 394 mm de diàmetre i 381 mm d'altura, amb tapa de ferro colat i vàlvula de drenatge. (material) | 1.000 | 222.13 | 222.13 |
| mo020 | h | Oficial 1ª construcció. (mà d'obra) | 0.263 | 28.42 | 7.47 |
| mo113 | h | Peó ordinari construcció. (mà d'obra) | 0.263 | 23.81 | 6.26 |
| mo004 | h | Oficial 1ª calefactor. (mà d'obra) | 0.263 | 29.34 | 7.72 |
| mo103 | h | Ajudant calefactor. (mà d'obra) | 0.263 | 25.25 | 6.64 |
| % | % | Costos directes complementaris | 2 % | 279.52 | 5.59 |
|  |  | Costos directes |  |  | 285.11 |
