# Barret de conducte de ventilació per a dipòsit de combustible líquid

- Propietat de l'arxiu: CYPE INGENIEROS, S.A.
- Format: FIEBDC-3/2002
- Divisa: EUR
- Costos indirectes: 3.00 %
- IVA: 21.00 %

## I Instal·lacions

### IC Calefacció, refrigeració, climatització i A.C.S.

#### ICD Combustible líquid

**ICD117** U Barret de conducte de ventilació per a dipòsit de combustible líquid.
Barret de conducte de ventilació per a dipòsit de combustible líquid, tipus bolet, de 1", col·locat mitjançant unió roscada. Totalment muntat, connexionat i provat.
Inclou: Replanteig. Connexió del barret al conducte de ventilació.
Criteri d'amidament de projecte: Nombre d'unitats previstes, segons documentació gràfica de Projecte.
Criteri de mesura d'obra: Es mesurarà el nombre d'unitats realment executades segons especificacions de Projecte.

| Codi | Ut | Descripció | Rendiment | Preu | Import |
|---|---|---|---|---|---|
| mt38dep030a | U | Barret tipus bolet, de llautó, amb reixeta tallafoc, per roscar, de 1". (material) | 1.000 | 5.17 | 5.17 |
| mo004 | h | Oficial 1ª calefactor. (mà d'obra) | 0.131 | 29.34 | 3.84 |
| mo103 | h | Ajudant calefactor. (mà d'obra) | 0.131 | 25.25 | 3.31 |
| % | % | Costos directes complementaris | 2 % | 12.32 | 0.25 |
|  |  | Costos directes |  |  | 12.57 |
