# Dipòsit de combustible líquid, de superfície, de polietilè d'alta densitat (PEAD/HDPE)

- Propietat de l'arxiu: CYPE INGENIEROS, S.A.
- Format: FIEBDC-3/2002
- Divisa: EUR
- Costos indirectes: 3.00 %
- IVA: 21.00 %

## I Instal·lacions

### IC Calefacció, refrigeració, climatització i A.C.S.

#### ICD Combustible líquid

**ICD120** U Dipòsit de combustible líquid, de superfície, de polietilè d'alta densitat (PEAD/HDPE).
Dipòsit homologat de gasoil, de superfície, col·locat a l'interior de l'edifici, de polietilè d'alta densitat (PEAD/HDPE), de doble paret, amb una capacitat de 750 litres. Inclús, indicador de nivell, accessoris de connexió i elements de protecció segons normativa. Totalment muntat, connexionat i provat.
Inclou: Col·locació del dipòsit. Muntatge d'accessoris. Realització de proves de servei.
Criteri d'amidament de projecte: Nombre d'unitats previstes, segons documentació gràfica de Projecte.
Criteri de mesura d'obra: Es mesurarà el nombre d'unitats realment executades segons especificacions de Projecte.

| Codi | Ut | Descripció | Rendiment | Preu | Import |
|---|---|---|---|---|---|
| mt38dep120a | U | Dipòsit de combustible líquid, de superfície, de polietilè d'alta densitat (PEAD/HDPE) amb reforços d'acer, de doble paret, de 1190x660x1450 mm, amb una capacitat de 750 litres i quatre boques d'entrada/sortida, segons UNE-EN 13341. (material) | 1.000 | 460.30 | 460.30 |
| mt38dep112a | U | Indicador de nivell per a dipòsit de combustible líquid de polietilè, de doble paret, amb una capacitat de 750 litres. (material) | 1.000 | 16.27 | 16.27 |
| mt38dep114a | U | Accessoris de càrrega, aspiració i ventilació per a dipòsit de combustible líquid de polietilè d'alta densitat (PEAD/HDPE). (material) | 1.000 | 26.15 | 26.15 |
| mo004 | h | Oficial 1ª calefactor. (mà d'obra) | 1.052 | 29.34 | 30.87 |
| mo103 | h | Ajudant calefactor. (mà d'obra) | 1.052 | 25.25 | 26.56 |
| % | % | Costos directes complementaris | 2 % | 560.15 | 11.20 |
|  |  | Costos directes |  |  | 571.35 |
