# Conducte de ventilació per a dipòsit de combustible líquid

- Propietat de l'arxiu: CYPE INGENIEROS, S.A.
- Format: FIEBDC-3/2002
- Divisa: EUR
- Costos indirectes: 3.00 %
- IVA: 21.00 %

## I Instal·lacions

### IC Calefacció, refrigeració, climatització i A.C.S.

#### ICD Combustible líquid

**ICD116** m Conducte de ventilació per a dipòsit de combustible líquid.
Conducte de ventilació per a dipòsit de combustible líquid, col·locat superficialment i fixat al parament, format per tub d'acer negre, amb soldadura longitudinal per resistència elèctrica, sèrie M, de 1 1/2" DN 40 mm de diàmetre i 3,2 mm de gruix. Inclús material auxiliar para muntatge i subjecció a l'obra, accessoris i peces especials col·locats mitjançant soldadura elèctrica, i raspat i neteja d'òxids, mà d'emprimació antioxidant d'almenys 50 micres de gruix. Totalment muntat, connexionat i provat.
Inclou: Replanteig i traçat. Raspat i neteja d'òxids. Aplicació d'emprimació antioxidant. Col·locació i fixació de tubs, accessoris i peces especials.
Criteri d'amidament de projecte: Longitud mesurada segons documentació gràfica de Projecte.
Criteri de mesura d'obra: Es mesurarà la longitud realment executada segons especificacions de Projecte.

| Codi | Ut | Descripció | Rendiment | Preu | Import |
|---|---|---|---|---|---|
| mt08tan330f | U | Material auxiliar per a muntatge i subjecció a l'obra de les canonades d'acer, de 1 1/2" DN 40 mm. (material) | 1.000 | 0.95 | 0.95 |
| mt08tan010fc | m | Tub d'acer negre, amb soldadura longitudinal per resistència elèctrica, sèrie M, de 1 1/2" DN 40 mm de diàmetre i 3,2 mm de gruix, segons UNE-EN 10255, amb el preu incrementat el 10% en concepte d'accessoris i peces especials. (material) | 1.000 | 8.71 | 8.71 |
| mt27pfi030 | kg | Emprimació antioxidant amb poliuretà. (material) | 0.019 | 9.35 | 0.18 |
| mo004 | h | Oficial 1ª calefactor. (mà d'obra) | 0.526 | 29.34 | 15.43 |
| mo103 | h | Ajudant calefactor. (mà d'obra) | 0.526 | 25.25 | 13.28 |
| % | % | Costos directes complementaris | 2 % | 38.55 | 0.77 |
|  |  | Costos directes |  |  | 39.32 |
