# Minicentral tèrmica per a la regulació d'una instal·lació de terra radiant i radiadors

- Propietat de l'arxiu: CYPE INGENIEROS, S.A.
- Format: FIEBDC-3/2002
- Divisa: EUR
- Costos indirectes: 3.00 %
- IVA: 21.00 %

## I Instal·lacions

### IC Calefacció, climatització i A.C.S.

#### ICE Emissors per aigua per a climatització

**ICE105** U Minicentral tèrmica per a la regulació d'una instal·lació de terra radiant i radiadors.
Mini central tèrmica per a la regulació d'una instal·lació de terra radiant de 3 circuits i 2 circuits de radiadors, composta d'armari metàl·lic amb peus regulables, suports i porta en color blanc amb pany, vàlvula de 3 vies amb capçal termostàtic, bomba de circulació electrònica Magna 25-100, vàlvula de tall micromètric, vàlvula antiretorn, vàlvules de tall, grup de purgat, termòmetres, col·lectors per a circuits d'alta temperatura, termòstat de seguretat electrònic, cablejat elèctric, separador de microbombolles. Totalment muntada, connexionada i provada.
Inclou: Connexió al sistema de control de temperatura.
Criteri d'amidament de projecte: Nombre d'unitats previstes, segons documentació gràfica de Projecte.
Criteri de mesura d'obra: Es mesurarà el nombre d'unitats realment executades segons especificacions de Projecte.

| Codi | Ut | Descripció | Rendiment | Preu | Import |
|---|---|---|---|---|---|
| mt38rdz110cia | U | Mini central tèrmica per a la regulació d'una instal·lació de terra radiant de 3 circuits i 2 circuits de radiadors, composta d'armari metàl·lic amb peus regulables, suports i porta en color blanc amb pany, vàlvula de 3 vies amb capçal termostàtic, bomba de circulació electrònica Magna 25-100, vàlvula de tall micromètric, vàlvula antiretorn, vàlvules de tall, grup de purgat, termòmetres, col·lectors per a circuits d'alta temperatura, termòstat de seguretat electrònic, cablejat elèctric, separador de microbombolles. (material) | 1.000 | 2308.53 | 2308.53 |
| mo004 | h | Oficial 1ª calefactor. (mà d'obra) | 0.879 | 26.41 | 23.21 |
| mo103 | h | Ajudant calefactor. (mà d'obra) | 0.879 | 22.70 | 19.95 |
| % | % | Costos directes complementaris | 2 % | 2351.69 | 47.03 |
|  |  | Costos directes |  |  | 2398.72 |
