# Grup d'impulsió per a col·lector, amb centraleta premuntada

- Propietat de l'arxiu: CYPE INGENIEROS, S.A.
- Format: FIEBDC-3/2002
- Divisa: EUR
- Costos indirectes: 3.00 %
- IVA: 21.00 %

## I Instal·lacions

### IC Calefacció, refrigeració, climatització i A.C.S.

#### ICE Emissors per aigua per a calefacció i refrigeració

**ICE161** U Grup d'impulsió per a col·lector, amb centraleta premuntada.
Grup d'impulsió per a control de la bomba de circulació i de la humitat en instal·lacions de calefacció i refrigeració, amb centraleta, instal·lació en sala de calderes, vàlid per a instal·lació de terra radiant de fins a 15 kW, format per centraleta amb sonda de temperatura exterior i sondes de temperatura d'impulsió i retorn, circulador Wilo Yonos Para 15/6, termòstat digital amb sonda d'humitat i vàlvula de 3 vies, amb sonda d'humitat i antena per a connexió sense fil amb sonda d'humitat. Totalment muntat, connexionat i provat.
Inclou: Col·locació i fixació del grup d'impulsió al col·lector. Connexionat elèctric de la centraleta i de la bomba de circulació.
Criteri d'amidament de projecte: Nombre d'unitats previstes, segons documentació gràfica de Projecte.
Criteri de mesura d'obra: Es mesurarà el nombre d'unitats realment executades segons especificacions de Projecte.

| Codi | Ut | Descripció | Rendiment | Preu | Import |
|---|---|---|---|---|---|
| mt38gpu025c | U | Grup d'impulsió per a control de la bomba de circulació i de la humitat en instal·lacions de calefacció i refrigeració, amb centraleta, instal·lació en sala de calderes, vàlid per a instal·lació de terra radiant de fins a 15 kW, format per centraleta amb sonda de temperatura exterior i sondes de temperatura d'impulsió i retorn, circulador Wilo Yonos Para 15/6, termòstat digital amb sonda d'humitat i vàlvula de 3 vies, amb sonda d'humitat i antena per a connexió sense fil amb sonda d'humitat. (material) | 1.000 | 2253.56 | 2253.56 |
| mo004 | h | Oficial 1ª calefactor. (mà d'obra) | 0.628 | 26.41 | 16.59 |
| mo103 | h | Ajudant calefactor. (mà d'obra) | 0.628 | 22.70 | 14.26 |
| % | % | Costos directes complementaris | 2 % | 2284.41 | 45.69 |
|  |  | Costos directes |  |  | 2330.10 |
