# Grup d'impulsió per a col·lector, amb centraleta premuntada

- Propietat de l'arxiu: CYPE INGENIEROS, S.A.
- Format: FIEBDC-3/2002
- Divisa: EUR
- Costos indirectes: 3.00 %
- IVA: 21.00 %

## I Instal·lacions

### IC Calefacció, refrigeració, climatització i A.C.S.

#### ICE Emissors per aigua per a calefacció i refrigeració

**ICE161** U Grup d'impulsió per a col·lector, amb centraleta premuntada.
Grup d'impulsió per a control de la bomba de circulació i de la humitat en instal·lacions de calefacció i refrigeració, amb centraleta, instal·lació horitzontal en col·lector, vàlid per a instal·lació de terra radiant de fins a 30 kW, format per centraleta amb sonda de temperatura exterior i sonda de temperatura d'impulsió, circulador amb regulació electrònica integrada (pressió constant) Wilo Stratos Para 1/8, termòstat digital amb sonda d'humitat, vàlvula mescladora de 3 vies i actuador per a vàlvula mescladora de 3 vies, amb sonda d'humitat amb connexió via ràdio i antena per a connexió via ràdio de la centraleta amb la sonda d'humitat. Totalment muntat, connexionat i provat.
Inclou: Col·locació i fixació del grup d'impulsió al col·lector. Connexionat elèctric de la centraleta i de la bomba de circulació.
Criteri d'amidament de projecte: Nombre d'unitats previstes, segons documentació gràfica de Projecte.
Criteri de mesura d'obra: Es mesurarà el nombre d'unitats realment executades segons especificacions de Projecte.

| Codi | Ut | Descripció | Rendiment | Preu | Import |
|---|---|---|---|---|---|
| mt38gpu029c | U | Grup d'impulsió per a control de la bomba de circulació i de la humitat en instal·lacions de calefacció i refrigeració, amb centraleta, instal·lació horitzontal en col·lector, vàlid per a instal·lació de terra radiant de fins a 30 kW, format per centraleta amb sonda de temperatura exterior i sonda de temperatura d'impulsió, circulador amb regulació electrònica integrada (pressió constant) Wilo Stratos Para 1/8, termòstat digital amb sonda d'humitat, vàlvula mescladora de 3 vies i actuador per a vàlvula mescladora de 3 vies. (material) | 1.000 | 2518.05 | 2518.05 |
| mt38esu100a | U | Sonda d'humitat amb connexió via ràdio. (material) | 1.000 | 149.18 | 149.18 |
| mt38esu105a | U | Antena per a connexió via ràdio de la centraleta amb la sonda d'humitat. (material) | 1.000 | 74.10 | 74.10 |
| mo004 | h | Oficial 1ª calefactor. (mà d'obra) | 0.628 | 26.41 | 16.59 |
| mo103 | h | Ajudant calefactor. (mà d'obra) | 0.628 | 22.70 | 14.26 |
| % | % | Costos directes complementaris | 2 % | 2772.18 | 55.44 |
|  |  | Costos directes |  |  | 2827.62 |
