# Regulació i control centralitzat

- Propietat de l'arxiu: CYPE INGENIEROS, S.A.
- Format: FIEBDC-3/2002
- Divisa: EUR
- Costos indirectes: 3.00 %
- IVA: 21.00 %

## I Instal·lacions

### IC Calefacció, refrigeració, climatització i A.C.S.

#### ICF Unitats no autònomes per a climatització

**ICF001** U Regulació i control centralitzat.
Regulació i control centralitzat, format per: controlador de fan-coil (FCC), configurat com mestre. Totalment muntat, connexionat i posat en marxa per l'empresa instal·ladora per a la comprovació del seu correcte funcionament.
Inclou: Replanteig de la unitat. Col·locació i fixació de la unitat. Connexionat amb el fan-coil. Posada en marxa.
Criteri d'amidament de projecte: Nombre d'unitats previstes, segons documentació gràfica de Projecte.
Criteri de mesura d'obra: Es mesurarà el nombre d'unitats realment executades segons especificacions de Projecte.

| Codi | Ut | Descripció | Rendiment | Preu | Import |
|---|---|---|---|---|---|
| mt42cnt090b | U | Controlador de fan-coil (FCC), configurat com mestre, amb acció proporcional sobre vàlvula i gestió automàtica de fins a 3 velocitats de ventilació, entrada digital amb funció configurable des de controlador central del sistema. (material) | 1.000 | 172.00 | 172.00 |
| mo005 | h | Oficial 1ª instal·lador de climatització. (mà d'obra) | 0.131 | 29.34 | 3.84 |
| mo104 | h | Ajudant instal·lador de climatització. (mà d'obra) | 0.131 | 25.25 | 3.31 |
| % | % | Costos directes complementaris | 2 % | 179.15 | 3.58 |
|  |  | Costos directes |  |  | 182.73 |
