# Cortina d'aire

- Propietat de l'arxiu: CYPE INGENIEROS, S.A.
- Format: FIEBDC-3/2002
- Divisa: EUR
- Costos indirectes: 3.00 %
- IVA: 21.00 %

## I Instal·lacions

### IC Calefacció, refrigeració, climatització i A.C.S.

#### ICF Unitats no autònomes per a climatització

**ICF130** U Cortina d'aire.
Cortina d'aire, amb caixa metàl·lica envernissada color blanc RAL 9003, de 1970x315x405 mm (recomanat per a altura màxima 5 m), cabal d'aire 4800 m³/h, ventilador tangencial d'alt rendiment amb motor per a alimentació monofàsica a 230 V, de dues velocitats, control remot per a selecció de velocitat. Totalment muntada, connexionada i engegat per l'empresa instal·ladora per a la comprovació del seu correcte funcionament.
Inclou: Replanteig de la unitat. Col·locació i fixació de la unitat. Connexionat. Posada en marxa.
Criteri d'amidament de projecte: Nombre d'unitats previstes, segons documentació gràfica de Projecte.
Criteri de mesura d'obra: Es mesurarà el nombre d'unitats realment executades segons especificacions de Projecte.

| Codi | Ut | Descripció | Rendiment | Preu | Import |
|---|---|---|---|---|---|
| mt42csp150jd | U | Cortina d'aire, amb caixa metàl·lica envernissada color blanc RAL 9003, de 1970x315x405 mm (recomanat per a altura màxima 5 m), cabal d'aire 4800 m³/h, ventilador tangencial d'alt rendiment amb motor per a alimentació monofàsica a 230 V, de dues velocitats, control remot per a selecció de velocitat. (material) | 1.000 | 4569.94 | 4569.94 |
| mo005 | h | Oficial 1ª instal·lador de climatització. (mà d'obra) | 4.526 | 29.34 | 132.79 |
| mo104 | h | Ajudant instal·lador de climatització. (mà d'obra) | 4.526 | 25.25 | 114.28 |
| % | % | Costos directes complementaris | 2 % | 4817.01 | 96.34 |
|  |  | Costos directes |  |  | 4913.35 |
