# Caldera a gas, domèstica, convencional, de peu, per a calefacció

- Propietat de l'arxiu: CYPE INGENIEROS, S.A.
- Format: FIEBDC-3/2002
- Divisa: EUR
- Costos indirectes: 3.00 %
- IVA: 21.00 %

## I Instal·lacions

### IC Calefacció, refrigeració, climatització i A.C.S.

#### ICG Calderes a gas

**ICG030** U Caldera a gas, domèstica, convencional, de peu, per a calefacció.
Caldera de peu a gas (P/N), per a calefacció, càmera de combustió oberta i tir natural, potència de 42 kW, dimensions 740x737x850 mm, encesa electrònica i seguretat per ionització, sense flama pilot, equipament format per: cos de caldera de ferro colat, panell de control i comandament, cremador multigas per a gas natural i propà, sensor de control de fums, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cpj010m | U | Caldera de peu a gas (P/N), per a calefacció, càmera de combustió oberta i tir natural, potència de 42 kW, dimensions 740x737x850 mm, encesa electrònica i seguretat per ionització, sense flama pilot, equipament format per: cos de caldera de ferro colat, panell de control i comandament, cremador multigas per a gas natural i propà, sensor de control de fums. (material) | 1.000 | 1464.70 | 1464.70 |
| mt38www010 | U | Material auxiliar per instal·lacions de calefacció. (material) | 1.000 | 1.68 | 1.68 |
| mo004 | h | Oficial 1ª calefactor. (mà d'obra) | 6.528 | 29.34 | 191.53 |
| mo103 | h | Ajudant calefactor. (mà d'obra) | 6.528 | 25.25 | 164.83 |
| % | % | Costos directes complementaris | 2 % | 1822.74 | 36.45 |
|  |  | Costos directes |  |  | 1859.19 |
