# Generador d'aire calent amb intercanviador de calor a gas, mural

- Propietat de l'arxiu: CYPE INGENIEROS, S.A.
- Format: FIEBDC-3/2002
- Divisa: EUR
- Costos indirectes: 3.00 %
- IVA: 21.00 %

## I Instal·lacions

### IC Calefacció, refrigeració, climatització i A.C.S.

#### ICK Unitats centralitzades de climatització a gas

**ICK020** U Generador d'aire calent amb intercanviador de calor a gas, mural.
Generador d'aire calent amb bescanviador de calor a gas, amb dos graus de potència calorífica i cabal d'aire fix, per a instal·lació mural, interior, potència calorífica nominal 46,3 kW, rendiment nominal 90,1%, potència calorífica nominal útil 41,7 kW, cabal d'aire nominal 4130 m³/h, dimensions 925x560x860 mm, alimentació elèctrica monofàsica a 230 V, pes 82 kg, amb càmera de combustió estanca i tir forçat, encesa electrònica, control de flama per ionització, bescanviador de calor d'acer inoxidable AISI 430, ventiladors helicoïdals, encesa electrònica, equipament electrònic de comandament, control i seguretat i envolupant de xapa d'acer pintada, amb aïllament tèrmic, sense incloure el conducte per a evacuació dels productes de la combustió. Totalment muntat, connexionat i posat en marxa per l'empresa instal·ladora per a la comprovació del seu correcte funcionament.
Inclou: Replanteig del generador. Col·locació i fixació del generador i els seus accessoris. Connexionat amb les xarxes de conducció d'aigua, de gas i elèctrica. Posada en marxa.
Criteri d'amidament de projecte: Nombre d'unitats previstes, segons documentació gràfica de Projecte.
Criteri de mesura d'obra: Es mesurarà el nombre d'unitats realment executades segons especificacions de Projecte.

| Codi | Ut | Descripció | Rendiment | Preu | Import |
|---|---|---|---|---|---|
| mt42tnc050k | U | Generador d'aire calent amb bescanviador de calor a gas, amb dos graus de potència calorífica i cabal d'aire fix, per a instal·lació mural, interior, potència calorífica nominal 46,3 kW, rendiment nominal 90,1%, potència calorífica nominal útil 41,7 kW, cabal d'aire nominal 4130 m³/h, dimensions 925x560x860 mm, alimentació elèctrica monofàsica a 230 V, pes 82 kg, amb càmera de combustió estanca i tir forçat, encesa electrònica, control de flama per ionització, bescanviador de calor d'acer inoxidable AISI 430, ventiladors helicoïdals, encesa electrònica, equipament electrònic de comandament, control i seguretat i envolupant de xapa d'acer pintada, amb aïllament tèrmic. (material) | 1.000 | 2925.00 | 2925.00 |
| mo005 | h | Oficial 1ª instal·lador de climatització. (mà d'obra) | 2.178 | 29.34 | 63.90 |
| mo104 | h | Ajudant instal·lador de climatització. (mà d'obra) | 2.178 | 25.25 | 54.99 |
| % | % | Costos directes complementaris | 2 % | 3043.89 | 60.88 |
|  |  | Costos directes |  |  | 3104.77 |
