# Generador d'aire calent amb intercanviador de calor a gas, de terra

- Propietat de l'arxiu: CYPE INGENIEROS, S.A.
- Format: FIEBDC-3/2002
- Divisa: EUR
- Costos indirectes: 3.00 %
- IVA: 21.00 %

## I Instal·lacions

### IC Calefacció, refrigeració, climatització i A.C.S.

#### ICK Unitats centralitzades de climatització a gas

**ICK030** U Generador d'aire calent amb intercanviador de calor a gas, de terra.
Generador d'aire calent amb bescanviador de calor a gas, per a instal·lació en terra, interior, potència calorífica nominal 590 kW, rendiment nominal 88,7%, potència calorífica nominal útil 523,2 kW, cabal d'aire nominal 34500 m³/h, dimensions 2090x1270x2870 mm, alimentació elèctrica monofàsica a 230 V, pes 1190 kg, amb càmera de combustió d'acer inoxidable AISI 430, cremador a gas, bescanviador de calor de feix de tubs, ventiladors centrífugs de doble aspiració, equipament electrònic de comandament, control i seguretat, envolupant de xapa d'acer pintada i panells d'accés desmuntables de xapa de zinc, amb aïllament tèrmic, sense incloure el conducte per a evacuació dels productes de la combustió. Totalment muntat, connexionat i posat en marxa per l'empresa instal·ladora per a la comprovació del seu correcte funcionament.
Inclou: Replanteig del generador. Col·locació i fixació del generador i els seus accessoris. Connexionat amb les xarxes de conducció d'aigua, de gas i elèctrica. Posada en marxa.
Criteri d'amidament de projecte: Nombre d'unitats previstes, segons documentació gràfica de Projecte.
Criteri de mesura d'obra: Es mesurarà el nombre d'unitats realment executades segons especificacions de Projecte.

| Codi | Ut | Descripció | Rendiment | Preu | Import |
|---|---|---|---|---|---|
| mt42tnc065l | U | Generador d'aire calent amb bescanviador de calor a gas, per a instal·lació en terra, interior, potència calorífica nominal 590 kW, rendiment nominal 88,7%, potència calorífica nominal útil 523,2 kW, cabal d'aire nominal 34500 m³/h, dimensions 2090x1270x2870 mm, alimentació elèctrica monofàsica a 230 V, pes 1190 kg, amb càmera de combustió d'acer inoxidable AISI 430, cremador a gas, bescanviador de calor de feix de tubs, ventiladors centrífugs de doble aspiració, equipament electrònic de comandament, control i seguretat, envolupant de xapa d'acer pintada i panells d'accés desmuntables de xapa de zinc, amb aïllament tèrmic. (material) | 1.000 | 23860.00 | 23860.00 |
| mo005 | h | Oficial 1ª instal·lador de climatització. (mà d'obra) | 19.584 | 29.34 | 574.59 |
| mo104 | h | Ajudant instal·lador de climatització. (mà d'obra) | 19.584 | 25.25 | 494.50 |
| % | % | Costos directes complementaris | 2 % | 24929.09 | 498.58 |
|  |  | Costos directes |  |  | 25427.67 |
