# Emissor elèctric per a sistema de calefacció per sostre radiant, amb fals sostre continu

- Propietat de l'arxiu: CYPE INGENIEROS, S.A.
- Format: FIEBDC-3/2002
- Divisa: EUR
- Costos indirectes: 3.00 %
- IVA: 21.00 %

## I Instal·lacions

### IC Calefacció, refrigeració, climatització i A.C.S.

#### ICM Emissors elèctrics per a calefacció

**ICM050** U Emissor elèctric per a sistema de calefacció per sostre radiant, amb fals sostre continu.
Film radiant elèctric, subministrat en rotllo, per a sistema de calefacció per sostre radiant, amb fals sostre continu, potència 108 W (175 W/m²), dimensions 600x1170 mm, alimentació monofàsica a 230 V.
Inclou: Recolzament de l'emissor en els suports del fals sostre. Connexionat i comprovació del seu correcte funcionament.
Criteri d'amidament de projecte: Nombre d'unitats previstes, segons documentació gràfica de Projecte.
Criteri de mesura d'obra: Es mesurarà el nombre d'unitats realment executades segons especificacions de Projecte.

| Codi | Ut | Descripció | Rendiment | Preu | Import |
|---|---|---|---|---|---|
| mt38ilo105cAb2 | U | Film radiant elèctric, subministrat en rotllo, per a sistema de calefacció per sostre radiant, amb fals sostre continu, potència 108 W (175 W/m²), dimensions 600x1170 mm, alimentació monofàsica a 230 V. (material) | 1.000 | 48.26 | 48.26 |
| mo004 | h | Oficial 1ª calefactor. (mà d'obra) | 0.116 | 29.34 | 3.40 |
| mo103 | h | Ajudant calefactor. (mà d'obra) | 0.058 | 25.25 | 1.46 |
| % | % | Costos directes complementaris | 2 % | 53.12 | 1.06 |
|  |  | Costos directes |  |  | 54.18 |
