# Equip d'aire condicionat amb unitat interior de terra, sistema aire-aire split 1x1

- Propietat de l'arxiu: CYPE INGENIEROS, S.A.
- Format: FIEBDC-3/2002
- Divisa: EUR
- Costos indirectes: 3.00 %
- IVA: 21.00 %

## I Instal·lacions

### IC Calefacció, refrigeració, climatització i A.C.S.

#### ICN Unitats autònomes de climatització

**ICN022** U Equip d'aire condicionat amb unitat interior de terra, sistema aire-aire split 1x1.
Equip d'aire condicionat, sistema aire-aire split 1x1, per a gas R-32, bomba de calor, alimentació monofàsica (230V/50Hz), potència frigorífica nominal 2,5 kW (temperatura de bulb sec en l'interior 27°C, temperatura de bulb humit en l'interior 19°C, temperatura de bulb sec en l'exterior 35°C, temperatura de bulb humit en l'exterior 24°C), potència calorífica nominal 3,4 kW (temperatura de bulb sec en l'interior 20°C, temperatura de bulb humit en l'exterior 6°C), SEER 7,2 (classe A++), SCOP 4,4 (classe A+), EER 4,8 (classe A), COP 4,7 (classe A), format per una unitat interior de terra, de 600x860x238 mm, nivell sonor (velocitat ultra baixa) 26 dBA, cabal d'aire (velocitat ultra alta) 540 m³/h, amb filtre enzimàtic, filtre desodoritzant fotocatalític, possibilitat de seleccionar la sortida d'aire simultàniament pels àleps superiors i inferiors i de programar la direcció de sortida d'impulsió i control sense fil, amb programació setmanal, i una unitat exterior, de 595x780x290 mm, nivell sonor 47 dBA i cabal d'aire 1770 m³/h, amb control de condensació. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42mhi205b | U | Equip d'aire condicionat, sistema aire-aire split 1x1, per a gas R-32, bomba de calor, alimentació monofàsica (230V/50Hz), potència frigorífica nominal 2,5 kW (temperatura de bulb sec en l'interior 27°C, temperatura de bulb humit en l'interior 19°C, temperatura de bulb sec en l'exterior 35°C, temperatura de bulb humit en l'exterior 24°C), potència calorífica nominal 3,4 kW (temperatura de bulb sec en l'interior 20°C, temperatura de bulb humit en l'exterior 6°C), SEER 7,2 (classe A++), SCOP 4,4 (classe A+), EER 4,8 (classe A), COP 4,7 (classe A), format per una unitat interior de terra, de 600x860x238 mm, nivell sonor (velocitat ultra baixa) 26 dBA, cabal d'aire (velocitat ultra alta) 540 m³/h, amb filtre enzimàtic, filtre desodoritzant fotocatalític, possibilitat de seleccionar la sortida d'aire simultàniament pels àleps superiors i inferiors i de programar la direcció de sortida d'impulsió i control sense fil, amb programació setmanal, i una unitat exterior, de 595x780x290 mm, nivell sonor 47 dBA i cabal d'aire 1770 m³/h, amb control de condensació. (material) | 1.000 | 1503.45 | 1503.45 |
| mt42www085 | U | Kit de suports de paret, format per joc d'esquadres de 50x45 cm i quatre amortidors de cautxú, amb els seus tacs, cargols, rosques i volanderes corresponents. (material) | 1.000 | 18.90 | 18.90 |
| mo005 | h | Oficial 1ª instal·lador de climatització. (mà d'obra) | 2.574 | 29.34 | 75.52 |
| mo104 | h | Ajudant instal·lador de climatització. (mà d'obra) | 2.574 | 25.25 | 64.99 |
| % | % | Costos directes complementaris | 2 % | 1662.86 | 33.26 |
|  |  | Costos directes |  |  | 1696.12 |
