# Sistema addicional d'alimentació amb elevació vertical, per a caldera de biomassa

- Propietat de l'arxiu: CYPE INGENIEROS, S.A.
- Format: FIEBDC-3/2002
- Divisa: EUR
- Costos indirectes: 3.00 %
- IVA: 21.00 %

## I Instal·lacions

### IC Calefacció, refrigeració, climatització i A.C.S.

#### ICQ Calderes de biomassa

**ICQ035** U Sistema addicional d'alimentació amb elevació vertical, per a caldera de biomassa.
Sistema addicional d'alimentació amb elevació vertical i doble tram horitzontal format per kit bàsic per a accionament dels transportadors helicoïdals sense fi, quadre elèctric, transportadors helicoïdals sense fi formats per tub 220 mm de diàmetre i cargols sense fi sense eix de 180 mm de diàmetre, un d'ells horitzontal inferior de 4 m de longitud, un altre vertical de 7 m d'altura i un altre horitzontal superior de 2 m de longitud. Inclús accessoris per a la connexió amb el sistema d'extracció de la sitja i amb la caldera. Totalment muntat, connexionat i provat.
Inclou: Replanteig. Connexionat dels elements a la xarxa.
Criteri d'amidament de projecte: Nombre d'unitats previstes, segons documentació gràfica de Projecte.
Criteri de mesura d'obra: Es mesurarà el nombre d'unitats realment executades segons especificacions de Projecte.

| Codi | Ut | Descripció | Rendiment | Preu | Import |
|---|---|---|---|---|---|
| mt38cbh196a | U | Kit bàsic per a accionament dels transportadors helicoïdals sense fi, format per 3 motors de 1,5 kW cadascun, cargol sense fi sense eix de 180 mm de diàmetre i tub de 220 mm de diàmetre, interruptors final de carrera i peça de connexió per al sistema de descàrrega i peces de transició entre transportadors helicoïdals sense fi, per a sistema addicional d'alimentació amb elevació vertical i doble tram horitzontal. (material) | 1.000 | 6747.00 | 6747.00 |
| mt38cbh215b | U | Transportador helicoïdal sense fi de 1 m de longitud, format per tub de 220 mm de diàmetre i cargol espiral de 180 mm de diàmetre. (material) | 5.000 | 317.85 | 1589.25 |
| mt38cbh215c | U | Transportador helicoïdal sense fi de 1,5 m de longitud, format per tub de 220 mm de diàmetre i cargol espiral de 180 mm de diàmetre. (material) | 4.000 | 360.75 | 1443.00 |
| mt38cbh072a | U | Tub de connexió, per a sistema d'alimentació de caldera de biomassa. (material) | 1.000 | 78.98 | 78.98 |
| mt38cbh074b | U | Connexió de tub de 195 mm de diàmetre, per a sistema d'alimentació de caldera de biomassa. (material) | 3.000 | 78.98 | 236.94 |
| mt38cbh071c | U | Brida per a connexió de tub vertical de 195 mm de diàmetre, per a sistema d'alimentació de caldera de biomassa. (material) | 2.000 | 70.20 | 140.40 |
| mt38cbh073b | m | Tub de 195 mm de diàmetre, per a sistema d'alimentació de caldera de biomassa. (material) | 2.000 | 106.28 | 212.56 |
| mt38cbh025c | U | Quadre elèctric per a 3 motors. (material) | 1.000 | 1927.58 | 1927.58 |
| mo004 | h | Oficial 1ª calefactor. (mà d'obra) | 25.459 | 29.34 | 746.97 |
| mo103 | h | Ajudant calefactor. (mà d'obra) | 25.459 | 25.25 | 642.84 |
| % | % | Costos directes complementaris | 2 % | 13765.52 | 275.31 |
|  |  | Costos directes |  |  | 14040.83 |
