# Dipòsit prefabricat per a l'emmagatzematge] de pellets

- Propietat de l'arxiu: CYPE INGENIEROS, S.A.
- Format: FIEBDC-3/2002
- Divisa: EUR
- Costos indirectes: 3.00 %
- IVA: 21.00 %

## I Instal·lacions

### IC Calefacció, refrigeració, climatització i A.C.S.

#### ICQ Calderes de biomassa

**ICQ060** U Dipòsit prefabricat per a l'emmagatzematge] de pellets.
Dipòsit de superfície per a magatzematge de pellets, de teixit sintètic, amb estructura i tremuja d'acer, de 1,70x1,70 m i altura regulable de 1,80 a 2,50 m, de 3,2 t de capacitat màxima. Totalment muntat, connexionat i provat.
Inclou: Replanteig. Col·locació del dipòsit. Connexió al sistema d'extracció.
Criteri d'amidament de projecte: Nombre d'unitats previstes, segons documentació gràfica de Projecte.
Criteri de mesura d'obra: Es mesurarà el nombre d'unitats realment executades segons especificacions de Projecte.

| Codi | Ut | Descripció | Rendiment | Preu | Import |
|---|---|---|---|---|---|
| mt38cbh045aa | U | Dipòsit de superfície per a magatzematge de pellets, de teixit sintètic, amb estructura i tremuja d'acer, de 1,70x1,70 m i altura regulable de 1,80 a 2,50 m, de 3,2 t de capacitat màxima, amb sistema automàtic d'extracció del combustible. (material) | 1.000 | 2458.95 | 2458.95 |
| mo003 | h | Oficial 1ª electricista. (mà d'obra) | 5.222 | 29.34 | 153.21 |
| mo102 | h | Ajudant electricista. (mà d'obra) | 5.222 | 25.25 | 131.86 |
| % | % | Costos directes complementaris | 2 % | 2744.02 | 54.88 |
|  |  | Costos directes |  |  | 2798.90 |
