# Boca de ventilació

- Propietat de l'arxiu: CYPE INGENIEROS, S.A.
- Format: FIEBDC-3/2002
- Divisa: EUR
- Costos indirectes: 3.00 %
- IVA: 21.00 %

## I Instal·lacions

### IC Calefacció, refrigeració, climatització i A.C.S.

#### ICR Sistemes de conducció d'aire

**ICR060** U Boca de ventilació.
Boca de ventilació en execució rodona adequada per a extracció, de 150 mm de diàmetre, amb regulació de l'aire mitjançant el gir del disc central, formada per anell exterior amb junt perimetral, part frontal, marc de muntatge, eix central roscat i femella de plàstic, de color blanc (poliestirol resistent a cops). Inclús accessoris de muntatge i elements de fixació.
Inclou: Replanteig. Col·locació del marc de muntatge. Fixació en el marc de muntatge.
Criteri d'amidament de projecte: Nombre d'unitats previstes, segons documentació gràfica de Projecte.
Criteri de mesura d'obra: Es mesurarà el nombre d'unitats realment executades segons especificacions de Projecte.

| Codi | Ut | Descripció | Rendiment | Preu | Import |
|---|---|---|---|---|---|
| mt42trx350h | U | Boca de ventilació en execució rodona adequada per a extracció, de 150 mm de diàmetre, amb regulació de l'aire mitjançant el gir del disc central, formada per anell exterior amb junt perimetral, part frontal, marc de muntatge, eix central roscat i femella de plàstic, de color blanc (poliestirol resistent a cops). (material) | 1.000 | 12.29 | 12.29 |
| mo005 | h | Oficial 1ª instal·lador de climatització. (mà d'obra) | 0.187 | 28.39 | 5.31 |
| mo104 | h | Ajudant instal·lador de climatització. (mà d'obra) | 0.187 | 24.43 | 4.57 |
| % | % | Costos directes complementaris | 2 % | 22.17 | 0.44 |
|  |  | Costos directes |  |  | 22.61 |
