# Boca de ventilació

- Propietat de l'arxiu: CYPE INGENIEROS, S.A.
- Format: FIEBDC-3/2002
- Divisa: EUR
- Costos indirectes: 3.00 %
- IVA: 21.00 %

## I Instal·lacions

### IC Calefacció, refrigeració, climatització i A.C.S.

#### ICR Sistemes de conducció d'aire

**ICR060** U Boca de ventilació.
Boca de ventilació en execució rodona adequada per a impulsió, de 160 mm de diàmetre, amb regulació de l'aire mitjançant el gir del disc central, formada per anell exterior amb junt perimetral, part frontal de xapa d'acer pintada amb pols electrostàtica, eix central roscat, femella d'acer galvanitzat, marc de muntatge de xapa galvanitzada. Inclús accessoris de muntatge i elements de fixació.
Inclou: Replanteig. Col·locació del marc de muntatge. Fixació en el marc de muntatge.
Criteri d'amidament de projecte: Nombre d'unitats previstes, segons documentació gràfica de Projecte.
Criteri de mesura d'obra: Es mesurarà el nombre d'unitats realment executades segons especificacions de Projecte.

| Codi | Ut | Descripció | Rendiment | Preu | Import |
|---|---|---|---|---|---|
| mt42trx350n | U | Boca de ventilació en execució rodona adequada per a impulsió, de 160 mm de diàmetre, amb regulació de l'aire mitjançant el gir del disc central, formada per anell exterior amb junt perimetral, part frontal de xapa d'acer pintada amb pols electrostàtica, eix central roscat, femella d'acer galvanitzat, marc de muntatge de xapa galvanitzada. (material) | 1.000 | 53.04 | 53.04 |
| mo005 | h | Oficial 1ª instal·lador de climatització. (mà d'obra) | 0.187 | 28.39 | 5.31 |
| mo104 | h | Ajudant instal·lador de climatització. (mà d'obra) | 0.187 | 24.43 | 4.57 |
| % | % | Costos directes complementaris | 2 % | 62.92 | 1.26 |
|  |  | Costos directes |  |  | 64.18 |
