# Regulador de cabal d'aire

- Propietat de l'arxiu: CYPE INGENIEROS, S.A.
- Format: FIEBDC-3/2002
- Divisa: EUR
- Costos indirectes: 3.00 %
- IVA: 21.00 %

## I Instal·lacions

### IC Calefacció, refrigeració, climatització i A.C.S.

#### ICR Sistemes de conducció d'aire

**ICR100** U Regulador de cabal d'aire.
Regulador circular electrònic de cabal d'aire variable amb gamma de diferències de pressió de 20 a 1000 Pa, amb potenciòmetre d'ajustament, per a conducte de 315 mm de diàmetre, ajustament del cabal entre un valor mínim i un valor màxim, carcassa i accessoris de xapa d'acer galvanitzat, comporta de xapa d'acer, tubs del sensor d'alumini. Inclús accessoris de muntatge i elements de fixació.
Inclou: Replanteig. Col·locació i fixació. Comprovació del seu correcte funcionament.
Criteri d'amidament de projecte: Nombre d'unitats previstes, segons documentació gràfica de Projecte.
Criteri de mesura d'obra: Es mesurarà el nombre d'unitats realment executades segons especificacions de Projecte.

| Codi | Ut | Descripció | Rendiment | Preu | Import |
|---|---|---|---|---|---|
| mt42trx640f | U | Regulador circular electrònic de cabal d'aire variable amb gamma de diferències de pressió de 20 a 1000 Pa, amb potenciòmetre d'ajustament, per a conducte de 315 mm de diàmetre, ajustament del cabal entre un valor mínim i un valor màxim, carcassa i accessoris de xapa d'acer galvanitzat, comporta de xapa d'acer, tubs del sensor d'alumini. (material) | 1.000 | 741.98 | 741.98 |
| mo005 | h | Oficial 1ª instal·lador de climatització. (mà d'obra) | 0.170 | 29.34 | 4.99 |
| mo104 | h | Ajudant instal·lador de climatització. (mà d'obra) | 0.170 | 25.25 | 4.29 |
| % | % | Costos directes complementaris | 2 % | 751.26 | 15.03 |
|  |  | Costos directes |  |  | 766.29 |
