# Visera contra la pluja per a conducte circular

- Propietat de l'arxiu: CYPE INGENIEROS, S.A.
- Format: FIEBDC-3/2002
- Divisa: EUR
- Costos indirectes: 3.00 %
- IVA: 21.00 %

## I Instal·lacions

### IC Calefacció, refrigeració, climatització i A.C.S.

#### ICR Sistemes de conducció d'aire

**ICR130** U Visera contra la pluja per a conducte circular.
Visera contra la pluja d'acer galvanitzat, per a conducte de 710 mm de diàmetre, amb malla de protecció contra l'entrada de fulles i ocells.
Inclou: Col·locació i fixació de la visera.
Criteri d'amidament de projecte: Nombre d'unitats previstes, segons documentació gràfica de Projecte.
Criteri de mesura d'obra: Es mesurarà el nombre d'unitats realment executades segons especificacions de Projecte.

| Codi | Ut | Descripció | Rendiment | Preu | Import |
|---|---|---|---|---|---|
| mt42svs500nn | U | Visera contra la pluja d'acer galvanitzat, per a conducte de 710 mm de diàmetre, amb malla de protecció contra l'entrada de fulles i ocells. (material) | 1.000 | 258.98 | 258.98 |
| mo005 | h | Oficial 1ª instal·lador de climatització. (mà d'obra) | 0.130 | 29.34 | 3.81 |
| mo104 | h | Ajudant instal·lador de climatització. (mà d'obra) | 0.130 | 25.25 | 3.28 |
| % | % | Costos directes complementaris | 2 % | 266.07 | 5.32 |
|  |  | Costos directes |  |  | 271.39 |
