# Ventilador

- Propietat de l'arxiu: CYPE INGENIEROS, S.A.
- Format: FIEBDC-3/2002
- Divisa: EUR
- Costos indirectes: 3.00 %
- IVA: 21.00 %

## I Instal·lacions

### IC Calefacció, refrigeració, climatització i A.C.S.

#### ICR Sistemes de conducció d'aire

**ICR001** U Ventilador.
Ventilador helicoïdal mural amb hèlix de plàstic reforçada amb fibra de vidre, motor per a alimentació monofàsica a 230 V i 50 Hz de freqüència, amb protecció tèrmica, aïllament classe F, grau de protecció IP65 i caixa de borns ignífuga amb condensador, de 2500 r.p.m., potència absorbida 0,25 kW, cabal màxim 2160 m³/h, nivell de pressió sonora 65 dBA. Inclús accessoris i elements de fixació.
Inclou: Replanteig. Col·locació i fixació del ventilador. Connexionat i comprovació del seu correcte funcionament.
Criteri d'amidament de projecte: Nombre d'unitats previstes, segons documentació gràfica de Projecte.
Criteri de mesura d'obra: Es mesurarà el nombre d'unitats realment executades segons especificacions de Projecte.

| Codi | Ut | Descripció | Rendiment | Preu | Import |
|---|---|---|---|---|---|
| mt42vsp205a | U | Ventilador helicoïdal mural amb hèlix de plàstic reforçada amb fibra de vidre, motor per a alimentació monofàsica a 230 V i 50 Hz de freqüència, amb protecció tèrmica, aïllament classe F, grau de protecció IP65 i caixa de borns ignífuga amb condensador, de 2500 r.p.m., potència absorbida 0,25 kW, cabal màxim 2160 m³/h, nivell de pressió sonora 65 dBA. (material) | 1.000 | 516.19 | 516.19 |
| mt42vsp900a | U | Accessoris i elements de fixació de ventilador helicoïdal mural. (material) | 1.000 | 38.75 | 38.75 |
| mo011 | h | Oficial 1ª muntador. (mà d'obra) | 5.185 | 29.34 | 152.13 |
| mo080 | h | Ajudant muntador. (mà d'obra) | 5.185 | 25.28 | 131.08 |
| % | % | Costos directes complementaris | 2 % | 838.15 | 16.76 |
|  |  | Costos directes |  |  | 854.91 |
