# Conducte circular de doble paret d'acer inoxidable, amb aïllament, amb resistència al foc

- Propietat de l'arxiu: CYPE INGENIEROS, S.A.
- Format: FIEBDC-3/2002
- Divisa: EUR
- Costos indirectes: 3.00 %
- IVA: 21.00 %

## I Instal·lacions

### IC Calefacció, refrigeració, climatització i A.C.S.

#### ICR Sistemes de conducció d'aire

**ICR022** m Conducte circular de doble paret d'acer inoxidable, amb aïllament, amb resistència al foc.
Conducte circular, amb una resistència al foc de 120 minuts, format per tub de doble paret amb aïllament i junt d'estanquitat exterior, de 80 mm de diàmetre interior, compost per paret interior d'acer inoxidable AISI 304 i paret exterior d'acer inoxidable AISI 304, amb aïllament de llana de roca entre parets, de 100 mm d'espessor, amb junt d'estanquitat exterior de silicona, resistència al foc EI 120 (ho/ve) S500 multi segons UNE-EN 13501-4, pressió de treball de fins 5000 Pa, per a extracció de fums. Inclús accessoris, peces especials, mòduls finals i material auxiliar para muntatge i subjecció a l'obra.
Inclou: Replanteig. Presentació de tubs, accessoris, peces especials i mòduls finals. Fixació del material auxiliar per a muntatge i subjecció a l'obra. Muntatge. Connexionat i comprovació del seu correcte funcionament. Realització de proves de servei.
Criteri d'amidament de projecte: Longitud mesurada segons documentació gràfica de Projecte.
Criteri de mesura d'obra: Es mesurarà la longitud realment executada segons especificacions de Projecte.

| Codi | Ut | Descripció | Rendiment | Preu | Import |
|---|---|---|---|---|---|
| mt20din286a | U | Material auxiliar per a muntatge i subjecció a l'obra d'els tubs de doble paret amb aïllament i junt d'estanquitat exterior, de 80 mm de diàmetre interior. (material) | 1.000 | 14.21 | 14.21 |
| mt20din285an | m | Tub de doble paret amb aïllament i junt d'estanquitat exterior, de 80 mm de diàmetre interior, compost per paret interior d'acer inoxidable AISI 304 i paret exterior d'acer inoxidable AISI 304, amb aïllament de llana de roca entre parets, de 100 mm d'espessor, amb junt d'estanquitat exterior de silicona, resistència al foc EI 120 (ho/ve) S500 multi segons UNE-EN 13501-4, pressió de treball de fins 5000 Pa, segons UNE-EN 12101-7, amb el preu incrementat el 65% en concepte d'accessoris, peces especials i mòduls finals. (material) | 1.000 | 390.87 | 390.87 |
| mo004 | h | Oficial 1ª calefactor. (mà d'obra) | 0.402 | 29.34 | 11.79 |
| mo103 | h | Ajudant calefactor. (mà d'obra) | 0.402 | 25.25 | 10.15 |
| % | % | Costos directes complementaris | 2 % | 427.02 | 8.54 |
|  |  | Costos directes |  |  | 435.56 |
