# Vàlvula per a radiador

- Propietat de l'arxiu: CYPE INGENIEROS, S.A.
- Format: FIEBDC-3/2002
- Divisa: EUR
- Costos indirectes: 3.00 %
- IVA: 21.00 %

## I Instal·lacions

### IC Calefacció, refrigeració, climatització i A.C.S.

#### ICS Sistemes de conducció d'aigua

**ICS077** U Vàlvula per a radiador.
Clau monotub termostatitzable per a radiador, amb sonda de penetració d'acer inoxidable de 45 cm de longitud, connexió roscada de 24x19 mm compatible amb adaptadors per a tubs multicapa i connexió de 1/2" de diàmetre amb el radiador, amb cos de llautó, tija d'acer inoxidable, guarnicions de EPDM i comandament manual de ABS, amb adaptador per a unió a compressió de tub de 16 mm de diàmetre i 2 mm de gruix amb rosca 24x19 mm, capçal termostàtic, amb limitador d'escala, per a la regulació de l'obertura d'una clau per a radiador. Inclús elements de muntatge i accessoris necessaris per al seu correcte funcionament.
Inclou: Replanteig. Col·locació. Connexionat. Comprovació del seu correcte funcionament.
Criteri d'amidament de projecte: Nombre d'unitats previstes, segons documentació gràfica de Projecte.
Criteri de mesura d'obra: Es mesurarà el nombre d'unitats realment executades segons especificacions de Projecte.

| Codi | Ut | Descripció | Rendiment | Preu | Import |
|---|---|---|---|---|---|
| mt38alb535a | U | Clau monotub termostatitzable per a radiador, amb sonda de penetració d'acer inoxidable de 45 cm de longitud, connexió roscada de 24x19 mm compatible amb adaptadors per a tubs multicapa i connexió de 1/2" de diàmetre amb el radiador, amb cos de llautó, tija d'acer inoxidable, guarnicions de EPDM i comandament manual de ABS. (material) | 1.000 | 20.57 | 20.57 |
| mt38alb500b | U | Adaptador per a unió a compressió de tub de 16 mm de diàmetre i 2 mm de gruix amb rosca 24x19 mm. (material) | 1.000 | 3.80 | 3.80 |
| mt38alb511a | U | Capçal termostàtic, amb limitador d'escala, per a la regulació de l'obertura d'una clau per a radiador. (material) | 1.000 | 19.31 | 19.31 |
| mt38www012 | U | Material auxiliar per a instal·lacions de calefacció i A.C.S. (material) | 0.100 | 2.10 | 0.21 |
| mo004 | h | Oficial 1ª calefactor. (mà d'obra) | 0.130 | 29.34 | 3.81 |
| mo103 | h | Ajudant calefactor. (mà d'obra) | 0.130 | 25.25 | 3.28 |
| % | % | Costos directes complementaris | 2 % | 50.98 | 1.02 |
|  |  | Costos directes |  |  | 52.00 |
