# Regulador de cabal

- Propietat de l'arxiu: CYPE INGENIEROS, S.A.
- Format: FIEBDC-3/2002
- Divisa: EUR
- Costos indirectes: 3.00 %
- IVA: 21.00 %

## I Instal·lacions

### IC Calefacció, refrigeració, climatització i A.C.S.

#### ICS Sistemes de conducció d'aigua

**ICS095** U Regulador de cabal.
Mesurador de cabal amb vàlvula de regulació i tancament, amb lectura directa a través del bypass, de llautó, de 1 1/4", camp de regulació de 20 a 70 l/min, model, per a una pressió màxima de treball de 10 bar i una temperatura màxima de 100°C. Inclús elements de muntatge i accessoris necessaris per al seu correcte funcionament.
Inclou: Replanteig. Col·locació. Connexionat. Comprovació del seu correcte funcionament.
Criteri d'amidament de projecte: Nombre d'unitats previstes, segons documentació gràfica de Projecte.
Criteri de mesura d'obra: Es mesurarà el nombre d'unitats realment executades segons especificacions de Projecte.

| Codi | Ut | Descripció | Rendiment | Preu | Import |
|---|---|---|---|---|---|
| mt38pol602m | U | Mesurador de cabal amb vàlvula de regulació i tancament, amb lectura directa a través del bypass, de llautó, de 1 1/4", camp de regulació de 20 a 70 l/min, model, per a una pressió màxima de treball de 10 bar i una temperatura màxima de 100°C. (material) | 1.000 | 394.28 | 394.28 |
| mt38www012 | U | Material auxiliar per a instal·lacions de calefacció i A.C.S. (material) | 0.050 | 2.10 | 0.11 |
| mo004 | h | Oficial 1ª calefactor. (mà d'obra) | 0.518 | 29.34 | 15.20 |
| % | % | Costos directes complementaris | 2 % | 409.59 | 8.19 |
|  |  | Costos directes |  |  | 417.78 |
