# Separador hidràulic

- Propietat de l'arxiu: CYPE INGENIEROS, S.A.
- Format: FIEBDC-3/2002
- Divisa: EUR
- Costos indirectes: 3.00 %
- IVA: 21.00 %

## I Instal·lacions

### IC Calefacció, refrigeració, climatització i A.C.S.

#### ICS Sistemes de conducció d'aigua

**ICS120** U Separador hidràulic.
Separador hidràulic per ser instal·lat en instal·lacions de calefacció o refrigeració on hi hagi instal·lada una bomba de circulació principal i dues o més bombes de circulació secundàries, diàmetre nominal 2", per a un cabal màxim recomanat de 6,5 m³/h, compost d'un cos central amb quatre connexions laterals per a la connexió al circuit primari i al circuit secundari, purgador d'aire i carcassa de polipropilè expandit per a aïllament tèrmic, amb suport per a fixació mural.
Inclou: Replanteig. Col·locació. Connexionat i comprovació del seu correcte funcionament.
Criteri d'amidament de projecte: Nombre d'unitats previstes, segons documentació gràfica de Projecte.
Criteri de mesura d'obra: Es mesurarà el nombre d'unitats realment executades segons especificacions de Projecte.

| Codi | Ut | Descripció | Rendiment | Preu | Import |
|---|---|---|---|---|---|
| mt38alb670d | U | Separador hidràulic per ser instal·lat en instal·lacions de calefacció o refrigeració on hi hagi instal·lada una bomba de circulació principal i dues o més bombes de circulació secundàries, diàmetre nominal 2", per a un cabal màxim recomanat de 6,5 m³/h, compost d'un cos central amb quatre connexions laterals per a la connexió al circuit primari i al circuit secundari, purgador d'aire i carcassa de polipropilè expandit per a aïllament tèrmic. (material) | 1.000 | 836.06 | 836.06 |
| mt38alb671d | U | Suport per a fixació mural, per a separador hidràulic de 2" de diàmetre nominal, amb cargolam. (material) | 1.000 | 19.42 | 19.42 |
| mo011 | h | Oficial 1ª muntador. (mà d'obra) | 0.259 | 28.39 | 7.35 |
| mo080 | h | Ajudant muntador. (mà d'obra) | 0.259 | 24.46 | 6.34 |
| % | % | Costos directes complementaris | 2 % | 869.17 | 17.38 |
|  |  | Costos directes |  |  | 886.55 |
