# Equip premuntat amb comptador calorífic i bomba de circulació, per a circuit de calefacció

- Propietat de l'arxiu: CYPE INGENIEROS, S.A.
- Format: FIEBDC-3/2002
- Divisa: EUR
- Costos indirectes: 3.00 %
- IVA: 21.00 %

## I Instal·lacions

### IC Calefacció, refrigeració, climatització i A.C.S.

#### ICS Sistemes de conducció d'aigua

**ICS089** U Equip premuntat amb comptador calorífic i bomba de circulació, per a circuit de calefacció.
Equip premuntat per a circuït de calefacció per a habitatge, amb comptador d'energia de 2,5 m³/h de cabal nominal i amb sortida per a bus de comunicació M-Bus, alimentació del comptador per bateria i bomba de circulació electrònica, DN 15 mm, amb col·lector modular componible DN 40 mm amb taps cecs, vàlvula mescladora termostàtica de 3 vies, claus de tall amb termòmetre integrat en impulsió i en retorn, clau de tall en retorn, vàlvula de 2 vies amb regulador de 7 posicions per a equilibrat manual i actuador termoelèctric a 2 fils, filtre retenidor de residus i carcassa de polietilè expandit de 15 mm d'espessor per a aïllament tèrmic.
Inclou: Replanteig. Col·locació. Connexionat.
Criteri d'amidament de projecte: Nombre d'unitats previstes, segons documentació gràfica de Projecte.
Criteri de mesura d'obra: Es mesurarà el nombre d'unitats realment executades segons especificacions de Projecte.

| Codi | Ut | Descripció | Rendiment | Preu | Import |
|---|---|---|---|---|---|
| mt38alb792cb | U | Equip premuntat per a circuït de calefacció per a habitatge, amb comptador d'energia de 2,5 m³/h de cabal nominal i amb sortida per a bus de comunicació M-Bus, alimentació del comptador per bateria i bomba de circulació electrònica, DN 15 mm, amb col·lector modular componible DN 40 mm amb taps cecs, vàlvula mescladora termostàtica de 3 vies, claus de tall amb termòmetre integrat en impulsió i en retorn, clau de tall en retorn, vàlvula de 2 vies amb regulador de 7 posicions per a equilibrat manual i actuador termoelèctric a 2 fils, filtre retenidor de residus i carcassa de polietilè expandit de 15 mm d'espessor per a aïllament tèrmic. (material) | 1.000 | 1559.35 | 1559.35 |
| mt38www012 | U | Material auxiliar per a instal·lacions de calefacció i A.C.S. (material) | 1.000 | 2.10 | 2.10 |
| mo004 | h | Oficial 1ª calefactor. (mà d'obra) | 1.296 | 29.34 | 38.02 |
| % | % | Costos directes complementaris | 2 % | 1599.47 | 31.99 |
|  |  | Costos directes |  |  | 1631.46 |
