# Col·lector per a grup hidràulic

- Propietat de l'arxiu: CYPE INGENIEROS, S.A.
- Format: FIEBDC-3/2002
- Divisa: EUR
- Costos indirectes: 3.00 %
- IVA: 21.00 %

## I Instal·lacions

### IC Calefacció, refrigeració, climatització i A.C.S.

#### ICS Sistemes de conducció d'aigua

**ICS115** U Col·lector per a grup hidràulic.
Col·lector hidràulic per a 2 grups hidràulics d'impulsió directa o de mescla.
Inclou: Replanteig. Col·locació. Connexionat i comprovació del seu correcte funcionament.
Criteri d'amidament de projecte: Nombre d'unitats previstes, segons documentació gràfica de Projecte.
Criteri de mesura d'obra: Es mesurarà el nombre d'unitats realment executades segons especificacions de Projecte.

| Codi | Ut | Descripció | Rendiment | Preu | Import |
|---|---|---|---|---|---|
| mt38vai707a | U | Col·lector hidràulic per a 2 grups hidràulics d'impulsió directa o de mescla. (material) | 1.000 | 315.00 | 315.00 |
| mo011 | h | Oficial 1ª muntador. (mà d'obra) | 0.259 | 29.34 | 7.60 |
| mo080 | h | Ajudant muntador. (mà d'obra) | 0.259 | 25.28 | 6.55 |
| % | % | Costos directes complementaris | 2 % | 329.15 | 6.58 |
|  |  | Costos directes |  |  | 335.73 |
