# Control centralitzat de calderes, per a calefacció i A.C.S

- Propietat de l'arxiu: CYPE INGENIEROS, S.A.
- Format: FIEBDC-3/2002
- Divisa: EUR
- Costos indirectes: 3.00 %
- IVA: 21.00 %

## I Instal·lacions

### IC Calefacció, refrigeració, climatització i A.C.S.

#### ICX Dispositius de control centralitzat

**ICX020** U Control centralitzat de calderes, per a calefacció i A.C.S.
Control centralitzat de la instal·lació de calefacció i A.C.S., per a caldera, circuit de radiadors i la producció d'A.C.S., compost per central de regulació electrònica per a calefacció i A.C.S. Totalment muntat, connexionat i provat.
Inclou: Replanteig. Col·locació i fixació dels elements. Connexionat amb la xarxa elèctrica.
Criteri d'amidament de projecte: Nombre d'unitats previstes, segons documentació gràfica de Projecte.
Criteri de mesura d'obra: Es mesurarà el nombre d'unitats realment executades segons especificacions de Projecte.

| Codi | Ut | Descripció | Rendiment | Preu | Import |
|---|---|---|---|---|---|
| mt38ccc020a | U | Central electrònica de regulació, per al control de la temperatura dels circuits de calefacció i A.C.S., en funció de les condicions exteriors, amb actuació sobre les vàlvules mescladores, els cremadors i les bombes de circulació, i control de fins a dues calderes, composta per central electrònica, sonda exterior, dues sondes d'immersió en els circuits d'anada i sonda per l'acumulador d'A.C.S. (material) | 1.000 | 473.00 | 473.00 |
| mt38ccc021a | U | Mòdul d'ambient, per al control de la temperatura de cada circuit de radiadors. (material) | 1.000 | 161.00 | 161.00 |
| mt35aia090aa | m | Tub rígid de PVC, endollable, corbable en calent, de color negre, de 16 mm de diàmetre nominal, per a canalització fixa en superfície. Resistència a la compressió 1250 N, resistència a l'impacte 2 joules, temperatura de treball -5°C fins 60°C, amb grau de protecció IP547 segons UNE 20324, propietats elèctriques: aïllant, no propagador de la flama. Segons UNE-EN 61386-1 i UNE-EN 61386-22. Inclús abraçadores, elements de subjecció i accessoris (corbes, maneguets, tes, colzes i corbes flexibles). (material) | 60.000 | 1.23 | 73.80 |
| mt35cun040aa | m | Cable unipolar H07V-K, sent la seva tensió assignada de 450/750 V, reacció al foc classe Eca segons UNE-EN 50575, amb conductor multifilar de coure classe 5 (-K) de 1,5 mm² de secció, amb aïllament de PVC (V). Segons UNE 21031-3. (material) | 120.000 | 0.40 | 48.00 |
| mo005 | h | Oficial 1ª instal·lador de climatització. (mà d'obra) | 14.727 | 29.34 | 432.09 |
| mo104 | h | Ajudant instal·lador de climatització. (mà d'obra) | 14.727 | 25.25 | 371.86 |
| % | % | Costos directes complementaris | 2 % | 1559.75 | 31.20 |
|  |  | Costos directes |  |  | 1590.95 |
