# Equip de protecció catòdica, per a dipòsit de gas liquat del petroli (GLP), enterrat

- Propietat de l'arxiu: CYPE INGENIEROS, S.A.
- Format: FIEBDC-3/2002
- Divisa: EUR
- Costos indirectes: 3.00 %
- IVA: 21.00 %

## I Instal·lacions

### IG Gasos combustibles

#### IGD Dipòsits

**IGD112** U Equip de protecció catòdica, per a dipòsit de gas liquat del petroli (GLP), enterrat.
Equip de protecció catòdica format per 4 ànodes de magnesi d'aliatge AZ-63, de 1,5 V, col·locats dins de sacs reomplerts amb una mescla de guix i bentonita, connexionats a cables unipolars de coure de 2,5 mm² de secció i 4 m de longitud, amb aïllament de PVC, per a dipòsit de gas liquat del petroli (GLP), soterrat en fossat reomplert amb terra de la pròpia excavació, tamisada, de xapa d'acer, amb una capacitat de 2450 litres. Inclús cables d'unió, caixa de connexions, suport, accessoris i elements de subjecció.
Criteri de valoració econòmica: El preu no inclou l'obra civil ni el reblert.
Inclou: Replanteig. Estesa de cables. Muntatge, connexionat i comprovació del seu correcte funcionament.
Criteri d'amidament de projecte: Nombre d'unitats previstes, segons documentació gràfica de Projecte.
Criteri de mesura d'obra: Es mesurarà el nombre d'unitats realment executades segons especificacions de Projecte.

| Codi | Ut | Descripció | Rendiment | Preu | Import |
|---|---|---|---|---|---|
| mt43dep023a | U | Ànode de magnesi d'aliatge AZ-63, de 1,5 V, de 60 mm de diàmetre i 380 mm de longitud, de 2,3 kg, col·locat dins d'un sac de cotó pur reomplert amb una mescla de guix i bentonita i connexionat a un cable unipolar de coure de 2,5 mm² de secció i 4 m de longitud, amb aïllament de PVC, de 7,1 kg de pes total. (material) | 4.000 | 66.72 | 266.88 |
| mt35cun030b | m | Cable unipolar RV-K, sent la seva tensió assignada de 0,6/1 kV, reacció al foc classe Eca segons UNE-EN 50575, amb conductor de coure classe 5 (-K) de 4 mm² de secció, amb aïllament de polietilè reticulat (R) i coberta de PVC (V). Segons UNE 21123-2. (material) | 17.300 | 0.97 | 16.78 |
| mt43dep050 | U | Caixa de connexions formada per armari metàl·lic, de 200x200x150 mm, grau de protecció IP65, amb porta i pany de triangle. (material) | 1.000 | 67.82 | 67.82 |
| mt43dep052 | U | Suport de terra per a caixa de connexions, format per peu, màstil d'acer galvanitzat de 1,5 m de longitud i base per a fixació d'armari. (material) | 1.000 | 38.00 | 38.00 |
| mo010 | h | Oficial 1ª instal·lador de gas. (mà d'obra) | 0.526 | 29.34 | 15.43 |
| mo109 | h | Ajudant instal·lador de gas. (mà d'obra) | 0.526 | 25.25 | 13.28 |
| % | % | Costos directes complementaris | 2 % | 418.19 | 8.36 |
|  |  | Costos directes |  |  | 426.55 |
