# Col·lector

- Propietat de l'arxiu: CYPE INGENIEROS, S.A.
- Format: FIEBDC-3/2002
- Divisa: EUR
- Costos indirectes: 3.00 %
- IVA: 21.00 %

## I Instal·lacions

### IG Gasos combustibles

#### IGI Instal·lació interior

**IGI025** U Col·lector.
Col·lector de coure, amb entrada de 3/4" de diàmetre i sis derivacions de 1/2" de diàmetre, per a unió roscada, manòmetre d'acer inoxidable i clau d'esfera de llautó amb comandament de papallona. Inclús presa de terra, elements de muntatge i demés accessoris necessaris per al seu correcte funcionament.
Inclou: Replanteig. Col·locació i fixació del col·lector. Muntatge, connexionat i comprovació del seu correcte funcionament.
Criteri d'amidament de projecte: Nombre d'unitats previstes, segons documentació gràfica de Projecte.
Criteri de mesura d'obra: Es mesurarà el nombre d'unitats realment executades segons especificacions de Projecte.

| Codi | Ut | Descripció | Rendiment | Preu | Import |
|---|---|---|---|---|---|
| mt43acc010g | U | Col·lector de coure, amb entrada de 3/4" de diàmetre i sis derivacions de 1/2" de diàmetre, per a unió roscada. (material) | 1.000 | 101.75 | 101.75 |
| mt43acc020 | U | Manòmetre d'acer inoxidable per a una pressió de 0 a 600 mbar, de 100 mm de diàmetre, rosca de connexió de 1/2" i precisió del 0,5%. (material) | 1.000 | 94.58 | 94.58 |
| mt43acv060a | U | Clau d'esfera de llautó amb comandament de papallona, amb rosca cilíndrica GAS femella-mascle de 1/2" de diàmetre, PN=5 bar, segons UNE 60718. (material) | 1.000 | 12.60 | 12.60 |
| mt35ttc010a | m | Conductor de coure nu, de 25 mm². (material) | 2.000 | 1.30 | 2.60 |
| mt35ttc030 | U | Brida de llautó. (material) | 1.000 | 1.40 | 1.40 |
| mt35tte010b | U | Elèctrode per a xarxa de connexió a terra couratge amb 300 µm, fabricat en acer, de 15 mm de diàmetre i 2 m de longitud. (material) | 1.000 | 18.00 | 18.00 |
| mo010 | h | Oficial 1ª instal·lador de gas. (mà d'obra) | 0.540 | 29.34 | 15.84 |
| mo109 | h | Ajudant instal·lador de gas. (mà d'obra) | 0.540 | 25.25 | 13.64 |
| % | % | Costos directes complementaris | 2 % | 260.41 | 5.21 |
|  |  | Costos directes |  |  | 265.62 |
