# Tija normalitzada per a escomesa de gas

- Propietat de l'arxiu: CYPE INGENIEROS, S.A.
- Format: FIEBDC-3/2002
- Divisa: EUR
- Costos indirectes: 3.00 %
- IVA: 21.00 %

## I Instal·lacions

### IG Gasos combustibles

#### IGW Elements

**IGW001** U Tija normalitzada per a escomesa de gas.
Tija normalitzada per a escomesa de gas, amb transició de tub de polietilè de 40 mm a tub d'acer de 1 1/4", amb enllaç monobloc i beina metàl·lica de protecció de l'enllaç farcida de resina de poliuretà com a protecció antihumitat.
Inclou: Muntatge, connexionat i comprovació del seu correcte funcionament.
Criteri d'amidament de projecte: Nombre d'unitats previstes, segons documentació gràfica de Projecte.
Criteri de mesura d'obra: Es mesurarà el nombre d'unitats realment executades segons especificacions de Projecte.

| Codi | Ut | Descripció | Rendiment | Preu | Import |
|---|---|---|---|---|---|
| mt43tal010l | U | Tija normalitzada per a escomesa de gas, amb transició de tub de polietilè de 40 mm a tub d'acer de 1 1/4", amb enllaç monobloc i beina metàl·lica de protecció de l'enllaç farcida de resina de poliuretà com a protecció antihumitat. (material) | 1.000 | 48.80 | 48.80 |
| mo010 | h | Oficial 1ª instal·lador de gas. (mà d'obra) | 0.129 | 29.34 | 3.78 |
| mo109 | h | Ajudant instal·lador de gas. (mà d'obra) | 0.129 | 25.25 | 3.26 |
| % | % | Costos directes complementaris | 2 % | 55.84 | 1.12 |
|  |  | Costos directes |  |  | 56.96 |
