# Regulador de gasos liquats del petroli (GLP)

- Propietat de l'arxiu: CYPE INGENIEROS, S.A.
- Format: FIEBDC-3/2002
- Divisa: EUR
- Costos indirectes: 3.00 %
- IVA: 21.00 %

## I Instal·lacions

### IG Gasos combustibles

#### IGW Elements

**IGW005** U Regulador de gasos liquats del petroli (GLP).
Regulador de pressió, de 100 kg/h de cabal nominal, de 2,5 a 20 bar de pressió d'entrada i 1,5 bar de pressió de sortida.
Inclou: Muntatge, connexionat i comprovació del seu correcte funcionament.
Criteri d'amidament de projecte: Nombre d'unitats previstes, segons documentació gràfica de Projecte.
Criteri de mesura d'obra: Es mesurarà el nombre d'unitats realment executades segons especificacions de Projecte.

| Codi | Ut | Descripció | Rendiment | Preu | Import |
|---|---|---|---|---|---|
| mt43acr180a | U | Regulador de pressió, de 100 kg/h de cabal nominal, de 2,5 a 20 bar de pressió d'entrada i 1,5 bar de pressió de sortida. (material) | 1.000 | 194.00 | 194.00 |
| mo010 | h | Oficial 1ª instal·lador de gas. (mà d'obra) | 0.322 | 29.34 | 9.45 |
| mo109 | h | Ajudant instal·lador de gas. (mà d'obra) | 0.322 | 25.25 | 8.13 |
| % | % | Costos directes complementaris | 2 % | 211.58 | 4.23 |
|  |  | Costos directes |  |  | 215.81 |
